# Persiana de réguas de alumínio injectado de 44 mm de altura

- Propriedade do ficheiro: CYPE INGENIEROS, S.A.
- Formato: FIEBDC-3/2002
- Moeda: EUR
- Custos indirectos: 3.00 %
- IVA: 23.00 %

**LSP010** m² Persiana de réguas de alumínio injectado de 44 mm de altura, imitação de madeira, equipada com eixo, discos, cápsulas e todos os seus acessórios, com accionamento manual através de cardan con manivela.
Persiana enrolável de réguas de alumínio injectado de 44 mm de altura, imitação de madeira, equipada com eixo, discos, cápsulas e todos os seus acessórios, com accionamento manual através de cardan con manivela, em caixa de estore já realizada. Totalmente montada e testada.
Inclui: Introdução da persiana pelos perfis guia em todo o comprimento dos mesmos. Encaixe do eixo do rolo nos suportes dispostos na caixa de estore. Enrolamento da persiana.
Critério de medição de projecto: Superfície da abertura a fechar, medida segundo documentação gráfica de Projecto.
Critério de medição de obra: Medir-se-á, com as dimensões da abertura, a superfície realmente executada segundo especificações de Projecto.

| Código | Un | Descrição | Rendimento | Preço | Importância |
|---|---|---|---|---|---|
| mt25per010f | m² | Persiana de réguas de alumínio injectado, de 44 mm de altura, imitação madeira, equipada com eixo, discos, cápsulas e todos os seus acessórios, segundo EN 13659. (material) | 1.050 | 48.60 | 51.03 |
| mt24per005b | Ud | Kit de manivela e cardan, com acessórios e mecanismos para accionamento manual de persiana enrolável. (material) | 1.000 | 80.00 | 80.00 |
| mo011 | h | Oficial de 1ª montador. (mão de obra) | 0.150 | 19.38 | 2.91 |
| mo080 | h | Ajudante de montador. (mão de obra) | 0.150 | 18.40 | 2.76 |
| % | % | Custos directos complementares | 2 % | 136.70 | 2.73 |
|  |  | Custos directos |  |  | 139.43 |
