# Persiana de réguas de segurança de alumínio extrudido de 60 mm de altura, cor branca, equipada com eixo, discos, cápsulas e todos os seus acessórios, com accionamento automático com motor eléctrico

- Propriedade do ficheiro: CYPE INGENIEROS, S.A.
- Formato: FIEBDC-3/2002
- Moeda: EUR
- Custos indirectos: 3.00 %
- IVA: 23.00 %

**LSP010** m² Persiana de réguas de segurança de alumínio extrudido de 60 mm de altura, cor branca, equipada com eixo, discos, cápsulas e todos os seus acessórios, com accionamento automático com motor eléctrico.
Persiana enrolável de réguas de segurança de alumínio extrudido de 60 mm de altura, cor branca, equipada com eixo, discos, cápsulas e todos os seus acessórios, com accionamento automático com motor eléctrico, em caixa de estore já realizada. Totalmente montada e testada.
Inclui: Introdução da persiana pelos perfis guia em todo o comprimento dos mesmos. Encaixe do eixo do rolo nos suportes dispostos na caixa de estore. Enrolamento da persiana.
Critério de medição de projecto: Superfície da abertura a fechar, medida segundo documentação gráfica de Projecto.
Critério de medição de obra: Medir-se-á, com as dimensões da abertura, a superfície realmente executada segundo especificações de Projecto.

| Código | Un | Descrição | Rendimento | Preço | Importância |
|---|---|---|---|---|---|
| mt25per020d | m² | Persiana de réguas de segurança de alumínio extrudido, de 60 mm de altura, cor branca, equipada com eixo, discos, cápsulas e todos os seus acessórios, segundo EN 13659. (material) | 1.050 | 108.13 | 113.54 |
| mt24per005c | Ud | Kit de motor eléctrico, com acessórios e mecanismos para accionamento automático de persiana enrolável. (material) | 1.000 | 100.00 | 100.00 |
| mo011 | h | Oficial de 1ª montador. (mão de obra) | 0.156 | 19.38 | 3.02 |
| mo080 | h | Ajudante de montador. (mão de obra) | 0.156 | 18.40 | 2.87 |
| mo003 | h | Oficial de 1ª electricista. (mão de obra) | 0.173 | 19.38 | 3.35 |
| % | % | Custos directos complementares | 2 % | 222.78 | 4.46 |
|  |  | Custos directos |  |  | 227.24 |
