# Isolamento térmico pelo exterior de coberturas inclinadas de estrutura de madeira

- Propriedade do ficheiro: CYPE INGENIEROS, S.A.
- Formato: FIEBDC-3/2002
- Moeda: EUR
- Custos indirectos: 3.00 %
- IVA: 23.00 %

**NAN010** m² Isolamento térmico pelo exterior de coberturas inclinadas de estrutura de madeira, com painel sandwich com ligação macho-fêmea, composto de: face superior de painel de aglomerado hidrófugo de 10 mm de espessura, núcleo isolante de espuma de poliestireno extrudido de 30 mm de espessura e face inferior de friso de abeto natural de 13 mm de espessura, colocado topo a topo e fixado mecanicamente sobre travejamento estrutural. Inclusive tira-fundos para fixação sobre suporte de madeira; banda impermeabilizante autocolante para impermeabilização e vedação de juntas.
Isolamento térmico pelo exterior de coberturas inclinadas de estrutura de madeira, com painel sandwich com ligação macho-fêmea, composto de: face superior de painel de aglomerado hidrófugo de 10 mm de espessura, núcleo isolante de espuma de poliestireno extrudido de 30 mm de espessura e face inferior de friso de abeto natural de 13 mm de espessura, colocado topo a topo e fixado mecanicamente sobre travejamento estrutural. Inclusive tira-fundos para fixação sobre suporte de madeira; banda impermeabilizante autocolante para impermeabilização e vedação de juntas.
Inclui: Limpeza do suporte. Colocação do painel sandwich. Fixação do painel sandwich. Vedação de juntas e ligações.
Critério de medição de projecto: Superfície medida segundo documentação gráfica de Projecto.
Critério de medição de obra: Medir-se-á a superfície realmente executada segundo especificações de Projecto.

| Código | Un | Descrição | Rendimento | Preço | Importância |
|---|---|---|---|---|---|
| mt13pso010aaa | m² | Painel sandwich com ligação macho-fêmea, composto de: face superior de painel de aglomerado hidrófugo de 10 mm de espessura, núcleo isolante de espuma de poliestireno extrudido de 30 mm de espessura e face inferior de friso de abeto natural de 13 mm de espessura. (material) | 1.050 | 31.53 | 33.11 |
| mt13lpo037e | Ud | Tira-fundo de 120 mm de comprimento, para fixação sobre suporte de madeira. (material) | 5.000 | 0.12 | 0.60 |
| mt13eag030 | m | Banda impermeabilizante autocolante para impermeabilização e vedação de juntas entre painéis sandwich de madeira em coberturas inclinadas. (material) | 1.000 | 0.48 | 0.48 |
| mq06hor010 | h | Betoneira. (equipamento) | 0.012 | 1.68 | 0.02 |
| mo054 | h | Oficial de 1ª montador de isolamentos. (mão de obra) | 0.220 | 19.03 | 4.19 |
| mo101 | h | Ajudante de montador de isolamentos. (mão de obra) | 0.220 | 17.97 | 3.95 |
| % | % | Custos directos complementares | 2 % | 42.35 | 0.85 |
|  |  | Custos directos |  |  | 43.20 |
