# Isolamento térmico pelo exterior de coberturas inclinadas de telhas

- Propriedade do ficheiro: CYPE INGENIEROS, S.A.
- Formato: FIEBDC-3/2002
- Moeda: EUR
- Custos indirectos: 3.00 %
- IVA: 23.00 %

**NAQ011** m² Isolamento térmico pelo exterior de coberturas inclinadas de telhas, formado por placa de poliestireno extrudido EZ 40 "GRAZIMAC", de 1250x600 mm, de superfície lisa e bordo lateral a meia madeira, de 40 mm de espessura, 300 kPa de resistência à compressão, densidade 32 kg/m³, condutibilidade térmica 0,035 W/(m°C), com perfis perfurados de aço galvanizado, com uma separação entre perfis de 400 mm, fixado mecanicamente sobre superfície suporte existente.
Isolamento térmico pelo exterior de coberturas inclinadas de telhas, formado por placa de poliestireno extrudido EZ 40 "GRAZIMAC", de 1250x600 mm, de superfície lisa e bordo lateral a meia madeira, de 40 mm de espessura, 300 kPa de resistência à compressão, densidade 32 kg/m³, condutibilidade térmica 0,035 W/(m°C), com perfis perfurados de aço galvanizado, com uma separação entre perfis de 400 mm, fixado mecanicamente sobre superfície suporte existente.
Inclui: Limpeza do suporte. Execução de furos e ancoragem do isolamento.
Critério de medição de projecto: Superfície medida segundo documentação gráfica de Projecto.
Critério de medição de obra: Medir-se-á a superfície realmente executada segundo especificações de Projecto.

| Código | Un | Descrição | Rendimento | Preço | Importância |
|---|---|---|---|---|---|
| mt16peg010g | m² | Placa de poliestireno extrudido EZ 40 "GRAZIMAC", de 1250x600 mm, de superfície lisa e bordo lateral a meia madeira, de 40 mm de espessura, 300 kPa de resistência à compressão, densidade 32 kg/m³, condutibilidade térmica 0,035 W/(m°C), com perfis perfurados de aço galvanizado, com uma separação entre perfis de 400 mm. (material) | 1.050 | 10.42 | 10.94 |
| mt16aaa020ig | Ud | Fixação mecânica para painéis isolantes de poliestireno extrudido, colocados directamente sobre a superfície suporte. (material) | 2.500 | 0.19 | 0.48 |
| mo054 | h | Oficial de 1ª montador de isolamentos. (mão de obra) | 0.083 | 17.77 | 1.47 |
| mo101 | h | Ajudante de montador de isolamentos. (mão de obra) | 0.083 | 16.81 | 1.40 |
| % | % | Custos directos complementares | 2 % | 14.29 | 0.29 |
|  |  | Custos directos |  |  | 14.58 |
