# Isolamento térmico pelo exterior de coberturas inclinadas de telhas

- Propriedade do ficheiro: CYPE INGENIEROS, S.A.
- Formato: FIEBDC-3/2002
- Moeda: EUR
- Custos indirectos: 3.00 %
- IVA: 23.00 %

**NAQ011** m² Isolamento térmico pelo exterior de coberturas inclinadas de telhas, formado por placa de poliestireno extrudido EZ 100 "GRAZIMAC", de 1250x555 mm, de superfície lisa e bordo lateral a meia madeira, de 100 mm de espessura, 300 kPa de resistência à compressão, densidade 32 kg/m³, condutibilidade térmica 0,038 W/(m°C), com perfis perfurados de aço galvanizado, com uma separação entre perfis de 370 mm, fixado mecanicamente sobre uma camada de regularização de argamassa de cimento, confeccionada em obra, dosificação 1:6 de 2 cm de espessura, com acabamento afagado.
Isolamento térmico pelo exterior de coberturas inclinadas de telhas, formado por placa de poliestireno extrudido EZ 100 "GRAZIMAC", de 1250x555 mm, de superfície lisa e bordo lateral a meia madeira, de 100 mm de espessura, 300 kPa de resistência à compressão, densidade 32 kg/m³, condutibilidade térmica 0,038 W/(m°C), com perfis perfurados de aço galvanizado, com uma separação entre perfis de 370 mm, fixado mecanicamente sobre uma camada de regularização de argamassa de cimento, confeccionada em obra, dosificação 1:6 de 2 cm de espessura, com acabamento afagado.
Inclui: Limpeza do suporte. Descarga, espalhamento e nivelamento com réguas da camada de argamassa de regularização. Execução de furos e ancoragem do isolamento.
Critério de medição de projecto: Superfície medida segundo documentação gráfica de Projecto.
Critério de medição de obra: Medir-se-á a superfície realmente executada segundo especificações de Projecto.

| Código | Un | Descrição | Rendimento | Preço | Importância |
|---|---|---|---|---|---|
| mt08aaa010a | m³ | Água. (material) | 0.006 | 1.50 | 0.01 |
| mt01arg005a | t | Areia de pedreira, para argamassa preparada em obra. (material) | 0.033 | 18.00 | 0.59 |
| mt08cem011a | kg | Cimento Portland CEM II/B-L 32,5 R, cor cinzento, em sacos, segundo NP EN 197-1. (material) | 5.000 | 0.10 | 0.50 |
| mt16peg010C | m² | Placa de poliestireno extrudido EZ 100 "GRAZIMAC", de 1250x555 mm, de superfície lisa e bordo lateral a meia madeira, de 100 mm de espessura, 300 kPa de resistência à compressão, densidade 32 kg/m³, condutibilidade térmica 0,038 W/(m°C), com perfis perfurados de aço galvanizado, com uma separação entre perfis de 370 mm. (material) | 1.050 | 19.21 | 20.17 |
| mt16aaa020ig | Ud | Fixação mecânica para painéis isolantes de poliestireno extrudido, colocados directamente sobre a superfície suporte. (material) | 2.500 | 0.19 | 0.48 |
| mo054 | h | Oficial de 1ª montador de isolamentos. (mão de obra) | 0.092 | 17.77 | 1.63 |
| mo101 | h | Ajudante de montador de isolamentos. (mão de obra) | 0.092 | 16.81 | 1.55 |
| mo113 | h | Operário não qualificado construção. (mão de obra) | 0.353 | 16.12 | 5.69 |
| % | % | Custos directos complementares | 2 % | 30.62 | 0.61 |
|  |  | Custos directos |  |  | 31.23 |
