# Isolamento sonoro a sons de condução aérea, em parede divisória interior de alvenaria, com painéis de poliestireno expandido

- Propriedade do ficheiro: CYPE Ingenieros S.A.
- Formato: FIEBDC-3/2016
- Programa: Gerador de preços para construção civil. CYPE Ingenieros, S.A.
- Data: 30/03/2023
- Moeda: EUR
- Custos indirectos: 3 %
- IVA: 23 %

## N Isolamentos e impermeabilizações

### NB Isolamentos sonoros

#### NBP Divisões

**NBP011** m² Isolamento sonoro a sons de condução aérea, em parede divisória interior de alvenaria, com painéis de poliestireno expandido.
Isolamento sonoro, a sons de condução aérea, em parede divisória interior de alvenaria, realizado com painel rígido de poliestireno expandido, segundo NP EN 13163, de superfície lisa e bordo lateral recto, de 90 mm de espessura, resistência térmica 2,8 m²°C/W, condutibilidade térmica 0,033 W/(m°C), colocado topo a topo e com fixações mecânicas. Inclusive fita viscoelástica autocolante, para vedação de juntas.
Inclui: Corte do isolamento. Colocação do isolamento. Fixação do isolamento. Resolução de pontos singulares. Vedação de juntas e ligações.
Critério de medição de projecto: Superfície medida segundo documentação gráfica de Projecto.
Critério de medição de obra: Medir-se-á a superfície realmente executada segundo especificações de Projecto.

| Código | Un | Descrição | Rendimento | Preço | Importância |
|---|---|---|---|---|---|
| mt16pel060cIs | m² | Painel rígido de poliestireno expandido, segundo NP EN 13163, de superfície lisa e bordo lateral recto, de 90 mm de espessura, resistência térmica 2,8 m²°C/W, condutibilidade térmica 0,033 W/(m°C), Euroclasse E de reacção ao fogo segundo NP EN 13501-1, com código de designação EPS-EN 13163-T3-L3-W2-S5-P10-BS50-DS(N)2; proporcionando uma melhora do índice global de redução sonora ponderado A de 55 dBA. (material) | 1.05 | 5.67 | 5.954 |
| mt16aaa025c | Ud | Bucha de expansão e prego de polipropileno, de 120 mm, com aro de estanquidade, para fixação de placas isolantes. (material) | 2.5 | 0.2 | 0.500 |
| mt16pnc010a | m | Fita viscoelástica autocolante, com auto-protecção de alumínio, de 50 mm de largura e de 1,5 mm de espessura, para vedação de juntas. (material) | 0.44 | 0.8 | 0.352 |
| mo054 | h | Oficial de 1ª montador de isolamentos. (mão de obra) | 0.131 | 21.36 | 2.798 |
| mo101 | h | Ajudante de montador de isolamentos. (mão de obra) | 0.066 | 20.28 | 1.338 |
| % | % | Custos directos complementares | 2 % | 10.942 | 0.219 |
|  |  | Custos directos |  |  | 11.161 |

Resíduos:
- colocação: mt16pel060cIs; factor de resíduo 0.048

## Recursos

**mt16pel060cIs** m² Painel rígido de poliestireno expandido
Dados técnicos: Custo energético 126.363 MJ; Emissão de CO2 4.354 kg; Código LER 17 06 04; Massa do elemento 1.35 kg; Volume 0.00225 m3
Resíduos:
- embalagem: re170203 Plástico. (componente de resíduo); rendimento 0.024 kg; Código LER 17 02 03; Massa do elemento 1 kg; Volume 0.001667 m3

**mt16aaa025c** Ud Bucha de expansão e prego de polipropileno, de 120 mm, com aro de estanquidade, para fixação de placas isolantes
Dados técnicos: Custo energético 1.061 MJ; Emissão de CO2 0.093 kg
Resíduos:
- embalagem: re150101 Embalagens de papel e cartão. (componente de resíduo); rendimento 0.072 kg; Código LER 15 01 01; Massa do elemento 1 kg; Volume 0.001333 m3
