# Encontro de cobertura plana não acessível

- Propriedade do ficheiro: CYPE Ingenieros S.A.
- Formato: FIEBDC-3/2016
- Programa: Gerador de preços para construção civil. CYPE Ingenieros, S.A.
- Data: 26/07/2021
- Moeda: EUR
- Custos indirectos: 3 %
- IVA: 23 %

## Q Coberturas

### QA Planas

#### QAF Pontos singulares

**QAF032** Ud Encontro de cobertura plana não acessível, não ventilada, ajardinada, tipo invertida, com módulo drenante, com sumidouro de PVC, de saída vertical, de 90 mm de diâmetro, grelha alta de polietileno (para-gravilhas), fixado com soldadura termoplástica à tela impermeabilizante de PVC.
Encontro de cobertura plana não acessível, não ventilada, ajardinada, tipo invertida, com módulo drenante, com sumidouro de PVC, de saída vertical, de 90 mm de diâmetro, grelha alta de polietileno (para-gravilhas), fixado com soldadura termoplástica à tela impermeabilizante de PVC.
Inclui: Execução de rebaixe do suporte à volta do sumidouro. Limpeza e preparação da superfície. Colocação da peça de reforço. Colocação do sumidouro.
Critério de medição de projecto: Número de unidades previstas, segundo documentação gráfica de Projecto.
Critério de medição de obra: Medir-se-á o número de unidades realmente executadas segundo especificações de Projecto.
Critérios considerados na determinação do preço da unidade de obra: O preço não inclui a tela impermeabilizante de PVC.

| Código | Un | Descrição | Rendimento | Preço | Importância |
|---|---|---|---|---|---|
| mt15dan100F | Ud | Sumidouro de PVC, de saída vertical, de 90 mm de diâmetro, grelha alta de polietileno (para-gravilhas). (material) | 1 | 15.61 | 15.610 |
| mo029 | h | Oficial de 1ª aplicador de lâminas impermeabilizantes. (mão de obra) | 0.109 | 19.19 | 2.092 |
| mo067 | h | Ajudante de aplicador de lâminas impermeabilizantes. (mão de obra) | 0.109 | 18.74 | 2.043 |
| mo008 | h | Oficial de 1ª canalizador. (mão de obra) | 0.339 | 19.73 | 6.688 |
| % | % | Custos directos complementares | 2 % | 26.433 | 0.529 |
|  |  | Custos directos |  |  | 26.962 |
