# Encontro de cobertura com sumidouro de saída vertical para sistema de drenagem sifónica, sistema Akasison "JIMTEN"

- Propriedade do ficheiro: CYPE Ingenieros S.A.
- Formato: FIEBDC-3/2016
- Programa: Gerador de preços para construção civil. CYPE Ingenieros, S.A.
- Data: 23/10/2024
- Moeda: EUR
- Custos indirectos: 3 %
- IVA: 23 %

## Q Coberturas

### QA Planas acessíveis, não ventiladas

#### QAF Pontos singulares

**QAF035** Ud Encontro de cobertura com sumidouro de saída vertical para sistema de drenagem sifónica, sistema Akasison "JIMTEN".
Encontro de cobertura com sumidouro para sistema de drenagem sifónica de cobertura, composto por uma membrana de betume modificado com elastómero SBS, LBM(SBS)-40-FP, com armadura de feltro de poliéster não tecido de 160 g/m², de superfície não protegida, de 1x1 m, totalmente aderida ao suporte com maçarico, prévia aplicação de primário com emulsão asfáltica aniônica com cargas, e colocação de um sumidouro sifonado de polietileno, com membrana betuminosa, sistema Akasison, modelo XL75 HR B "JIMTEN", de saída horizontal de 75 mm de diâmetro e grelha convexa, com o manguito conector, o tubagem vertical e a curva, todos do mesmo diâmetro que o sumidouro, totalmente colado à lâmina asfáltica com maçarico.
Inclui: Limpeza e preparação da superfície. Aplicação de primário na superfície. Colocação do reforço da impermeabilização. Colocação do sumidouro.
Critério de medição de projecto: Número de unidades previstas, segundo documentação gráfica de Projecto.
Critério de medição de obra: Medir-se-á o número de unidades realmente executadas segundo especificações de Projecto.

| Código | Un | Descrição | Rendimento | Preço | Importância |
|---|---|---|---|---|---|
| mt14lba010g | m² | Membrana de betume modificado com elastómero SBS, LBM(SBS)-40-FP, de 3,5 mm de espessura, massa nominal 4 kg/m², com armadura de feltro de poliéster não tecido de 160 g/m², de superfície não protegida. Segundo EN 13707. (material) | 1.05 | 6.93 | 7.277 |
| mt14iea020c | kg | Emulsão asfáltica aniônica com cargas. (material) | 0.3 | 3.3 | 0.990 |
| mt11aka011fg | Ud | Sumidouro sifonado de polietileno, com membrana betuminosa, sistema Akasison, modelo XL75 HR B "JIMTEN", de saída horizontal de 75 mm de diâmetro e grelha convexa, segundo NP EN 1253. (material) | 1 | 461.93 | 461.930 |
| mt11aka030 | Ud | Manguito conector de polietileno de alta densidade (PEAD/HDPE), de 75 mm de diâmetro exterior, para sumidouro sifonado, sistema Akasison "JIMTEN". (material) | 1 | 10 | 10.000 |
| mt11aka040fa | m | Tubagem temperada através de tratamento térmico adicional, de polietileno de alta densidade (PEAD/HDPE), de 75 mm de diâmetro exterior e 3 mm de espessura, sistema Akasison "JIMTEN", em tramos de 5 m de comprimento. (material) | 0.8 | 7 | 5.600 |
| mt11aka050e | Ud | Curva 90° de polietileno de alta densidade (PEAD/HDPE), de 75 mm de diâmetro exterior e 3 mm de espessura, sistema Akasison "JIMTEN". (material) | 1 | 4 | 4.000 |
| mo029 | h | Oficial de 1ª aplicador de lâminas impermeabilizantes. (mão de obra) | 0.744 | 22.68 | 16.874 |
| mo067 | h | Ajudante de aplicador de lâminas impermeabilizantes. (mão de obra) | 0.744 | 22.13 | 16.465 |
| % | % | Custos directos complementares | 2 % | 523.136 | 10.463 |
|  |  | Custos directos |  |  | 533.599 |

Resíduos:
- colocação: mt14lba010g; factor de resíduo 0.0649432
- colocação: mt14iea020c Emulsão asfáltica aniônica com cargas; factor de resíduo 0.007
- colocação: mt11aka011fg; factor de resíduo 0.0165
- colocação: mt11aka030; factor de resíduo 0.0271
- colocação: mt11aka040fa; factor de resíduo 0.02744
- colocação: mt11aka050e; factor de resíduo 0.0275

## Recursos

**mt14lba010g** m² Membrana de betume modificado com elastómero SBS
Dados técnicos: Custo energético 233.484 MJ; Emissão de CO2 6.574 kg; Código LER 17 03 02; Massa do elemento 4 kg; Volume 0.004 m3
Resíduos:
- embalagem: re170203 Plástico. (componente de resíduo); rendimento 0.053 kg; Código LER 17 02 03; Massa do elemento 1 kg; Volume 0.001667 m3

**mt14iea020c** kg Emulsão asfáltica aniônica com cargas
Dados técnicos: Custo energético 31.940 MJ; Emissão de CO2 0.230 kg; Código LER 17 03 02; Massa do elemento 1 kg; Volume 0.001 m3

**mt11aka011fg** Ud Sumidouro sifonado de polietileno
Dados técnicos: Custo energético 1.379 MJ; Emissão de CO2 0.103 kg; Código LER 17 02 03; Massa do elemento 0.014 kg; Volume 0.000023 m3
Resíduos:
- embalagem: re150101 Embalagens de papel e cartão. (componente de resíduo); rendimento 0.042 kg; Código LER 15 01 01; Massa do elemento 1 kg; Volume 0.001333 m3

**mt11aka030** Ud Manguito conector de polietileno de alta densidade (PEAD/HDPE)
Dados técnicos: Custo energético 0.988 MJ; Emissão de CO2 0.078 kg; Código LER 17 02 03; Massa do elemento 0.01 kg; Volume 0.000017 m3
Resíduos:
- embalagem: re150101 Embalagens de papel e cartão; rendimento 0.035 kg

**mt11aka040fa** m Tubagem temperada através de tratamento térmico adicional
Dados técnicos: Custo energético 67.816 MJ; Emissão de CO2 3.367 kg; Código LER 17 02 03; Massa do elemento 0.7 kg; Volume 0.001167 m3

**mt11aka050e** Ud Curva 90° de polietileno de alta densidade (PEAD/HDPE)
Dados técnicos: Custo energético 28.114 MJ; Emissão de CO2 1.425 kg; Código LER 17 02 03; Massa do elemento 0.29 kg; Volume 0.000483 m3
Resíduos:
- embalagem: re150101 Embalagens de papel e cartão; rendimento 0.035 kg
