# Encontro com sumidouro para sistema de drenagem sifónica de cobertura composto por uma banda de reforço de 1x1 m com membrana de betume modificado com elastómero SBS

- Propriedade do ficheiro: CYPE INGENIEROS, S.A.
- Formato: FIEBDC-3/2002
- Moeda: EUR
- Custos indirectos: 3.00 %
- IVA: 23.00 %

**QAF035** Ud Encontro com sumidouro para sistema de drenagem sifónica de cobertura composto por uma banda de reforço de 1x1 m com membrana de betume modificado com elastómero SBS, LBM(SBS)-48-FP e um sumidouro sifonado de PP, com membrana betuminosa, sistema Akasison, modelo X62 B "JIMTEN".
Formação do encontro com sumidouro para sistema de drenagem sifónica de cobertura composto por uma membrana de betume modificado com elastómero SBS, LBM(SBS)-48-FP, com armadura de feltro de poliéster não tecido de 160 g/m², de superfície não protegida, de 1x1 m, totalmente aderida ao suporte com maçarico, prévia aplicação de primário com emulsão asfáltica aniônica com cargas, e colocação de um sumidouro sifonado de PP, com membrana betuminosa, sistema Akasison, modelo X62 B "JIMTEN", de saída vertical de 75 mm de diâmetro, pescoço telescópico e grelha convexa com manguito conector, tubagem vertical e curva, todos do mesmo diâmetro que o sumidouro, totalmente colado à lâmina asfáltica com maçarico.
Inclui: Limpeza e preparação da superfície na qual se tem de aplicar a impermeabilização. Aplicação de primário na superfície. Colocação do reforço da impermeabilização. Colocação do sumidouro.
Critério de medição de projecto: Número de unidades previstas, segundo documentação gráfica de Projecto.
Critério de medição de obra: Medir-se-á o número de unidades realmente executadas segundo especificações de Projecto.

| Código | Un | Descrição | Rendimento | Preço | Importância |
|---|---|---|---|---|---|
| mt14lba010i | m² | Membrana de betume modificado com elastómero SBS, LBM(SBS)-48-FP, de 3,5 mm de espessura, massa nominal 4,8 kg/m², com armadura de feltro de poliéster não tecido de 160 g/m², de superfície não protegida. Segundo EN 13707. (material) | 1.050 | 7.07 | 7.42 |
| mt14iea020c | kg | Emulsão asfáltica aniônica com cargas. (material) | 0.300 | 1.38 | 0.41 |
| mt11aka010mu | Ud | Sumidouro sifonado de PP, com membrana betuminosa, sistema Akasison, modelo X62 B "JIMTEN", de saída vertical de 75 mm de diâmetro, pescoço telescópico e grelha convexa. (material) | 1.000 | 484.25 | 484.25 |
| mt11aka030 | Ud | Manguito conector de polietileno de alta densidade (PEAD/HDPE), de 75 mm de diâmetro exterior, para sumidouro sifonado, sistema Akasison "JIMTEN". (material) | 1.000 | 10.00 | 10.00 |
| mt11aka040fa | m | Tubagem temperada através de tratamento térmico adicional, de polietileno de alta densidade (PEAD/HDPE), de 75 mm de diâmetro exterior e 3 mm de espessura, sistema Akasison "JIMTEN", em tramos de 5 m de comprimento. (material) | 0.800 | 7.00 | 5.60 |
| mt11aka050e | Ud | Curva 90° de polietileno de alta densidade (PEAD/HDPE), de 75 mm de diâmetro exterior e 3 mm de espessura, sistema Akasison "JIMTEN". (material) | 1.000 | 4.00 | 4.00 |
| mo029 | h | Oficial de 1ª aplicador de lâminas impermeabilizantes. (mão de obra) | 0.751 | 17.19 | 12.91 |
| mo067 | h | Ajudante de aplicador de lâminas impermeabilizantes. (mão de obra) | 0.751 | 16.81 | 12.62 |
| % | % | Custos directos complementares | 2 % | 537.21 | 10.74 |
|  |  | Custos directos |  |  | 547.95 |
