# Encontro com sumidouro para sistema de drenagem sifónica de cobertura composto por uma banda de reforço de 1x1 m com membrana de betume modificado com elastómero SBS

- Propriedade do ficheiro: CYPE INGENIEROS, S.A.
- Formato: FIEBDC-3/2002
- Moeda: EUR
- Custos indirectos: 3.00 %
- IVA: 23.00 %

**QAF035** Ud Encontro com sumidouro para sistema de drenagem sifónica de cobertura composto por uma banda de reforço de 1x1 m com membrana de betume modificado com elastómero SBS, LBM(SBS)-40-FP e um sumidouro sifonado de PP, com membrana betuminosa, calefaciente, sistema Akasison, modelo X62 HB "JIMTEN".
Formação do encontro com sumidouro para sistema de drenagem sifónica de cobertura composto por uma membrana de betume modificado com elastómero SBS, LBM(SBS)-40-FP, com armadura de feltro de poliéster não tecido de 160 g/m², de superfície não protegida, de 1x1 m, totalmente aderida ao suporte com maçarico, prévia aplicação de primário com emulsão asfáltica aniônica com cargas, e colocação de um sumidouro sifonado de PP, com membrana betuminosa, calefaciente, sistema Akasison, modelo X62 HB "JIMTEN", de saída vertical de 75 mm de diâmetro, pescoço telescópico e grelha convexa com manguito conector, tubagem vertical e curva, todos do mesmo diâmetro que o sumidouro, totalmente colado à lâmina asfáltica com maçarico.
Inclui: Limpeza e preparação da superfície na qual se tem de aplicar a impermeabilização. Aplicação de primário na superfície. Colocação do reforço da impermeabilização. Colocação do sumidouro.
Critério de medição de projecto: Número de unidades previstas, segundo documentação gráfica de Projecto.
Critério de medição de obra: Medir-se-á o número de unidades realmente executadas segundo especificações de Projecto.

| Código | Un | Descrição | Rendimento | Preço | Importância |
|---|---|---|---|---|---|
| mt14lba010g | m² | Membrana de betume modificado com elastómero SBS, LBM(SBS)-40-FP, de 3,5 mm de espessura, massa nominal 4 kg/m², com armadura de feltro de poliéster não tecido de 160 g/m², de superfície não protegida. Segundo EN 13707. (material) | 1.050 | 6.38 | 6.70 |
| mt14iea020c | kg | Emulsão asfáltica aniônica com cargas. (material) | 0.300 | 1.38 | 0.41 |
| mt11aka010nv | Ud | Sumidouro sifonado de PP, com membrana betuminosa, calefaciente, sistema Akasison, modelo X62 HB "JIMTEN", de saída vertical de 75 mm de diâmetro, pescoço telescópico e grelha convexa. (material) | 1.000 | 595.00 | 595.00 |
| mt11aka030 | Ud | Manguito conector de polietileno de alta densidade (PEAD/HDPE), de 75 mm de diâmetro exterior, para sumidouro sifonado, sistema Akasison "JIMTEN". (material) | 1.000 | 10.00 | 10.00 |
| mt11aka040fa | m | Tubagem temperada através de tratamento térmico adicional, de polietileno de alta densidade (PEAD/HDPE), de 75 mm de diâmetro exterior e 3 mm de espessura, sistema Akasison "JIMTEN", em tramos de 5 m de comprimento. (material) | 0.800 | 7.00 | 5.60 |
| mt11aka050e | Ud | Curva 90° de polietileno de alta densidade (PEAD/HDPE), de 75 mm de diâmetro exterior e 3 mm de espessura, sistema Akasison "JIMTEN". (material) | 1.000 | 4.00 | 4.00 |
| mo029 | h | Oficial de 1ª aplicador de lâminas impermeabilizantes. (mão de obra) | 0.751 | 17.19 | 12.91 |
| mo067 | h | Ajudante de aplicador de lâminas impermeabilizantes. (mão de obra) | 0.751 | 16.81 | 12.62 |
| % | % | Custos directos complementares | 2 % | 647.24 | 12.94 |
|  |  | Custos directos |  |  | 660.18 |
