# Encontro de cobertura plana não acessível

- Propriedade do ficheiro: CYPE Ingenieros S.A.
- Formato: FIEBDC-3/2016
- Programa: Gerador de preços para construção civil. CYPE Ingenieros, S.A.
- Data: 26/07/2021
- Moeda: EUR
- Custos indirectos: 3 %
- IVA: 23 %

## Q Coberturas

### QA Planas

#### QAF Pontos singulares

**QAF050** m Encontro de cobertura plana não acessível, não ventilada, com godo, tipo invertida, com coroamento de fachada, formado por: camada separadora de geotêxtil não tecido composto por fibras de poliéster entrelaçadas, (500 g/m²); membrana impermeabilizante autocolante de betume modificado com elastómero (SBS), LBA-15-PE, com armadura de filme de polietileno de 95 g/m² que actua como auto-protecção superior e plástico descartável siliconado na face inferior, de superfície não protegida; e capeamento metálico, de chapa dobrada de aço galvanizado, com pingadeira, espessura 0,8 mm, desenvolvimento 300 mm e 4 dobras, fixado com parafusos autoperfurantes a ripas de 55x35 mm de secção, de madeira de pinheiro-bravo (Pinus pinaster), com o tratamento adequado fixadas à impermeabilização com adesivo betuminoso, de aplicação a frio. Inclusive vedante adesivo monocomponente, para a vedação das juntas entre chapas.
Encontro de cobertura plana não acessível, não ventilada, com godo, tipo invertida, com coroamento de fachada, formado por: camada separadora de geotêxtil não tecido composto por fibras de poliéster entrelaçadas, (500 g/m²); membrana impermeabilizante autocolante de betume modificado com elastómero (SBS), LBA-15-PE, com armadura de filme de polietileno de 95 g/m² que actua como auto-protecção superior e plástico descartável siliconado na face inferior, de superfície não protegida; e capeamento metálico, de chapa dobrada de aço galvanizado, com pingadeira, espessura 0,8 mm, desenvolvimento 300 mm e 4 dobras, fixado com parafusos autoperfurantes a ripas de 55x35 mm de secção, de madeira de pinheiro-bravo (Pinus pinaster), com o tratamento adequado fixadas à impermeabilização com adesivo betuminoso, de aplicação a frio. Inclusive vedante adesivo monocomponente, para a vedação das juntas entre chapas.
Inclui: Implantação e marcação de eixos. Limpeza e preparação da superfície. Colocação da camada separadora. Colocação da impermeabilização. Colocação e fixação das ripas. Fixação do capeamento às ripas.
Critério de medição de projecto: Comprimento medido segundo documentação gráfica de Projecto.
Critério de medição de obra: Medir-se-á o comprimento realmente executado segundo especificações de Projecto.

| Código | Un | Descrição | Rendimento | Preço | Importância |
|---|---|---|---|---|---|
| mt07mee204a | m | Ripa de 55x35 mm de secção, de madeira de pinheiro-bravo (Pinus pinaster), com o tratamento adequado, com classe de risco 4 segundo NP EN 335, acabamento escovado, com humidade inferior a 20% segundo NP EN 335. (material) | 2 | 2.05 | 4.100 |
| mt14adg010a | kg | Adesivo betuminoso, formado por uma solução de betume asfáltico modificado e cargas minerais em base solvente, de aplicação a frio. (material) | 0.8 | 12.86 | 10.288 |
| mt20ame020fb | m | Capeamento metálico, de chapa dobrada de aço galvanizado, com pingadeira, espessura 0,8 mm, desenvolvimento 300 mm e 4 dobras, para revestimento de muros. (material) | 1 | 4.68 | 4.680 |
| mt12www050 | Ud | Parafuso autoperfurante de aço galvanizado. (material) | 1 | 0.03 | 0.030 |
| mt22www010b | Ud | Cartucho de 290 ml de vedante adesivo monocomponente, neutro, súper elástico, à base de polímero MS, cor cinzento, com resistência à intempérie e aos raios UV e extensão até à rotura 750%. (material) | 0.5 | 5.29 | 2.645 |
| mt14lda010a | m² | Membrana impermeabilizante autocolante de betume modificado com elastómero (SBS), LBA-15-PE, com armadura de filme de polietileno de 95 g/m² que actua como auto-protecção superior e plástico descartável siliconado na face inferior. (material) | 0.55 | 6.01 | 3.306 |
| mt14gsa020ei | m² | Geotêxtil não tecido composto por fibras de poliéster entrelaçadas, com uma resistência à tracção longitudinal de 6,8 kN/m, uma resistência à tracção transversal de 7,8 kN/m, uma abertura de cone ao ensaio de perfuração dinâmica segundo NP EN ISO 13433 inferior a 3 mm, resistência CBR ao punçoamento 1,7 kN e uma massa superficial de 500 g/m², segundo EN 13252. (material) | 0.3 | 1.74 | 0.522 |
| mo048 | h | Oficial de 1ª montador de estruturas de madeira. (mão de obra) | 0.219 | 20.01 | 4.382 |
| mo095 | h | Ajudante de montador de estruturas de madeira. (mão de obra) | 0.219 | 19.53 | 4.277 |
| mo029 | h | Oficial de 1ª aplicador de lâminas impermeabilizantes. (mão de obra) | 0.109 | 19.19 | 2.092 |
| mo067 | h | Ajudante de aplicador de lâminas impermeabilizantes. (mão de obra) | 0.109 | 18.74 | 2.043 |
| % | % | Custos directos complementares | 2 % | 38.365 | 0.767 |
|  |  | Custos directos |  |  | 39.132 |

Resíduos:
- colocação: mt07mee204a; factor de resíduo 0.0547037
- colocação: mt20ame020fb; factor de resíduo 0.0176449
- colocação: mt12www050 Parafuso autoperfurante de aço galvanizado; factor de resíduo 0.037619
- colocação: mt22www010b; factor de resíduo 0.06
- colocação: mt14gsa020ei; factor de resíduo 0.06

## Recursos

**mt07mee204a** m Ripa de 55x35 mm de secção
Dados técnicos: Custo energético 139.311 MJ; Emissão de CO2 -2.221 kg; Código LER 17 02 01; Massa do elemento 1.6638 kg; Volume 0.001513 m3
Resíduos:
- embalagem: re170203 Plástico. (componente de resíduo); rendimento 0.002 kg; Código LER 17 02 03; Massa do elemento 1 kg; Volume 0.001667 m3

**mt20ame020fb** m Capeamento metálico
Dados técnicos: Custo energético 59.388 MJ; Emissão de CO2 6.022 kg; Código LER 17 04 05; Massa do elemento 2.34 kg; Volume 0.001114 m3
Resíduos:
- embalagem: re170203 Plástico; rendimento 0.008 kg

**mt12www050** Ud Parafuso autoperfurante de aço galvanizado
Dados técnicos: Custo energético 2.102 MJ; Emissão de CO2 0.104 kg; Código LER 17 04 05; Massa do elemento 0.0021 kg
Resíduos:
- embalagem: re170203 Plástico; rendimento 0.025 kg

**mt22www010b** Ud Cartucho de 290 ml de vedante adesivo monocomponente
Dados técnicos: Custo energético 68.896 MJ; Emissão de CO2 3.343 kg; Código LER 17 09 04; Massa do elemento 0.421 kg; Volume 0.000281 m3
Resíduos:
- embalagem: re170203 Plástico; rendimento 0.1 kg

**mt14gsa020ei** m² Geotêxtil não tecido composto por fibras de poliéster entrelaçadas
Dados técnicos: Custo energético 23.112 MJ; Emissão de CO2 1.005 kg; Código LER 17 06 04; Massa do elemento 0.5 kg; Volume 0.000833 m3
Resíduos:
- embalagem: re170203 Plástico; rendimento 0.024 kg
