# Encontro de cobertura plana não acessível

- Propriedade do ficheiro: CYPE Ingenieros S.A.
- Formato: FIEBDC-3/2016
- Programa: Gerador de preços para construção civil. CYPE Ingenieros, S.A.
- Data: 26/07/2021
- Moeda: EUR
- Custos indirectos: 3 %
- IVA: 23 %

## Q Coberturas

### QA Planas

#### QAF Pontos singulares

**QAF053** m Encontro de cobertura plana não acessível, não ventilada, com godo, tipo invertida, com coroamento de fachada, formado por: camada separadora de geotêxtil não tecido composto por fibras de poliéster entrelaçadas, (500 g/m²); impermeabilização tipo monocamada, não colada, formada por uma lâmina de borracha sintética EPDM de alta densidade, de 1,2 mm de espessura, fixada ao suporte em perímetro e juntas e sobreposições fixadas com fita autocolante, de borracha sintética EPDM e 76 mm de largura, com prévia aplicação de primário com base dissolvente; e capeamento metálico, de chapa dobrada de aço galvanizado, com pingadeira, espessura 0,8 mm, desenvolvimento 300 mm e 4 dobras, fixado com parafusos autoperfurantes a ripas de 55x35 mm de secção, de madeira de pinheiro-bravo (Pinus pinaster), com o tratamento adequado fixadas à impermeabilização com parafusos de 4 mm de diâmetro e 45 mm de comprimento, de aço inoxidável, com anilhas. Inclusive vedante adesivo monocomponente, para a vedação das juntas entre chapas.
Encontro de cobertura plana não acessível, não ventilada, com godo, tipo invertida, com coroamento de fachada, formado por: camada separadora de geotêxtil não tecido composto por fibras de poliéster entrelaçadas, (500 g/m²); impermeabilização tipo monocamada, não colada, formada por uma lâmina de borracha sintética EPDM de alta densidade, de 1,2 mm de espessura, fixada ao suporte em perímetro e juntas e sobreposições fixadas com fita autocolante, de borracha sintética EPDM e 76 mm de largura, com prévia aplicação de primário com base dissolvente; e capeamento metálico, de chapa dobrada de aço galvanizado, com pingadeira, espessura 0,8 mm, desenvolvimento 300 mm e 4 dobras, fixado com parafusos autoperfurantes a ripas de 55x35 mm de secção, de madeira de pinheiro-bravo (Pinus pinaster), com o tratamento adequado fixadas à impermeabilização com parafusos de 4 mm de diâmetro e 45 mm de comprimento, de aço inoxidável, com anilhas. Inclusive vedante adesivo monocomponente, para a vedação das juntas entre chapas.
Inclui: Implantação e marcação de eixos. Limpeza e preparação da superfície. Colocação da camada separadora. Colocação da impermeabilização. Colocação e fixação das ripas. Fixação do capeamento às ripas.
Critério de medição de projecto: Comprimento medido segundo documentação gráfica de Projecto.
Critério de medição de obra: Medir-se-á o comprimento realmente executado segundo especificações de Projecto.

| Código | Un | Descrição | Rendimento | Preço | Importância |
|---|---|---|---|---|---|
| mt07mee204a | m | Ripa de 55x35 mm de secção, de madeira de pinheiro-bravo (Pinus pinaster), com o tratamento adequado, com classe de risco 4 segundo NP EN 335, acabamento escovado, com humidade inferior a 20% segundo NP EN 335. (material) | 2 | 2.05 | 4.100 |
| mt07emr406a | Ud | Parafuso de 4 mm de diâmetro e 45 mm de comprimento, de aço inoxidável, para utilização exterior. (material) | 4 | 0.21 | 0.840 |
| mt20ame020fb | m | Capeamento metálico, de chapa dobrada de aço galvanizado, com pingadeira, espessura 0,8 mm, desenvolvimento 300 mm e 4 dobras, para revestimento de muros. (material) | 1 | 4.68 | 4.680 |
| mt12www050 | Ud | Parafuso autoperfurante de aço galvanizado. (material) | 4 | 0.03 | 0.120 |
| mt22www010b | Ud | Cartucho de 290 ml de vedante adesivo monocomponente, neutro, súper elástico, à base de polímero MS, cor cinzento, com resistência à intempérie e aos raios UV e extensão até à rotura 750%. (material) | 0.5 | 5.29 | 2.645 |
| mt15dan610a | m² | Lâmina de borracha sintética EPDM de alta densidade, de 1,2 mm de espessura, com resistência ao envelhecimento e aos raios UV. (material) | 0.55 | 9.06 | 4.983 |
| mt15dan620a | m | Fita autocolante, de borracha sintética EPDM, 76 mm de largura e 0,75 mm de espessura, para vedação de emendas em lâminas de borracha sintética EPDM de alta densidade. (material) | 0.1 | 4.15 | 0.415 |
| mt15dan630a | l | Primário com base dissolvente, para limpeza de sobreposições em lâminas de borracha sintética EPDM de alta densidade. (material) | 0.001 | 11.97 | 0.012 |
| mt14gsa020ei | m² | Geotêxtil não tecido composto por fibras de poliéster entrelaçadas, com uma resistência à tracção longitudinal de 6,8 kN/m, uma resistência à tracção transversal de 7,8 kN/m, uma abertura de cone ao ensaio de perfuração dinâmica segundo NP EN ISO 13433 inferior a 3 mm, resistência CBR ao punçoamento 1,7 kN e uma massa superficial de 500 g/m², segundo EN 13252. (material) | 0.3 | 1.74 | 0.522 |
| mo048 | h | Oficial de 1ª montador de estruturas de madeira. (mão de obra) | 0.219 | 20.01 | 4.382 |
| mo095 | h | Ajudante de montador de estruturas de madeira. (mão de obra) | 0.219 | 19.53 | 4.277 |
| mo029 | h | Oficial de 1ª aplicador de lâminas impermeabilizantes. (mão de obra) | 0.109 | 19.19 | 2.092 |
| mo067 | h | Ajudante de aplicador de lâminas impermeabilizantes. (mão de obra) | 0.109 | 18.74 | 2.043 |
| % | % | Custos directos complementares | 2 % | 31.111 | 0.622 |
|  |  | Custos directos |  |  | 31.733 |

Resíduos:
- colocação: mt07mee204a; factor de resíduo 0.0547037
- colocação: mt07emr406a Parafuso de 4 mm de diâmetro e 45 mm de comprimento, de aço inoxidável, para utilização exterior; factor de resíduo 0.035
- colocação: mt20ame020fb; factor de resíduo 0.0176449
- colocação: mt12www050 Parafuso autoperfurante de aço galvanizado; factor de resíduo 0.037619
- colocação: mt22www010b; factor de resíduo 0.06
- colocação: mt15dan610a; factor de resíduo 0.0558571
- colocação: mt15dan630a Primário com base dissolvente, para limpeza de sobreposições em lâminas de borracha sintética EPDM de alta densidade; factor de resíduo 0.035
- colocação: mt14gsa020ei; factor de resíduo 0.06

## Recursos

**mt07mee204a** m Ripa de 55x35 mm de secção
Dados técnicos: Custo energético 139.311 MJ; Emissão de CO2 -2.221 kg; Código LER 17 02 01; Massa do elemento 1.6638 kg; Volume 0.001513 m3
Resíduos:
- embalagem: re170203 Plástico. (componente de resíduo); rendimento 0.002 kg; Código LER 17 02 03; Massa do elemento 1 kg; Volume 0.001667 m3

**mt07emr406a** Ud Parafuso de 4 mm de diâmetro e 45 mm de comprimento, de aço inoxidável, para utilização exterior
Dados técnicos: Custo energético 2.163 MJ; Emissão de CO2 0.116 kg; Código LER 17 04 05; Massa do elemento 0.0024 kg; Volume 0.000001 m3
Resíduos:
- embalagem: re170203 Plástico; rendimento 0.025 kg

**mt20ame020fb** m Capeamento metálico
Dados técnicos: Custo energético 59.388 MJ; Emissão de CO2 6.022 kg; Código LER 17 04 05; Massa do elemento 2.34 kg; Volume 0.001114 m3
Resíduos:
- embalagem: re170203 Plástico; rendimento 0.008 kg

**mt12www050** Ud Parafuso autoperfurante de aço galvanizado
Dados técnicos: Custo energético 2.102 MJ; Emissão de CO2 0.104 kg; Código LER 17 04 05; Massa do elemento 0.0021 kg
Resíduos:
- embalagem: re170203 Plástico; rendimento 0.025 kg

**mt22www010b** Ud Cartucho de 290 ml de vedante adesivo monocomponente
Dados técnicos: Custo energético 68.896 MJ; Emissão de CO2 3.343 kg; Código LER 17 09 04; Massa do elemento 0.421 kg; Volume 0.000281 m3
Resíduos:
- embalagem: re170203 Plástico; rendimento 0.1 kg

**mt15dan610a** m² Lâmina de borracha sintética EPDM de alta densidade
Dados técnicos: Custo energético 129.136 MJ; Emissão de CO2 5.648 kg; Código LER 17 02 03; Massa do elemento 1.4 kg; Volume 0.002333 m3
Resíduos:
- embalagem: re170203 Plástico; rendimento 0.058 kg

**mt15dan620a** m Fita autocolante
Dados técnicos: Custo energético 5.863 MJ; Emissão de CO2 0.255 kg

**mt15dan630a** l Primário com base dissolvente, para limpeza de sobreposições em lâminas de borracha sintética EPDM de alta densidade
Dados técnicos: Custo energético 80.035 MJ; Emissão de CO2 4.332 kg; Código LER 17 09 04; Massa do elemento 0.9 kg; Volume 0.0006 m3
Resíduos:
- embalagem: re150104 Embalagens de metal. (componente de resíduo); rendimento 0.064 kg; Código LER 15 01 04; Massa do elemento 1 kg; Volume 0.001667 m3

**mt14gsa020ei** m² Geotêxtil não tecido composto por fibras de poliéster entrelaçadas
Dados técnicos: Custo energético 23.112 MJ; Emissão de CO2 1.005 kg; Código LER 17 06 04; Massa do elemento 0.5 kg; Volume 0.000833 m3
Resíduos:
- embalagem: re170203 Plástico; rendimento 0.024 kg
