# Beirado decorativo no telhado

- Propriedade do ficheiro: CYPE INGENIEROS, S.A.
- Formato: FIEBDC-3/2002
- Moeda: EUR
- Custos indirectos: 3.00 %
- IVA: 23.00 %

**QRA010** m Beirado decorativo no telhado, formado por cachorros pré-fabricados de betão de 90x7x10 cm, cor branca, assentes com argamassa de cimento, confeccionada em obra, com aditivo hidrófugo, dosificação 1:3 com uma separação de 50 cm, painéis cerâmicos furados com ligação macho-fêmea de 50x20x3 cm e camada de compressão de 3 cm de espessura com a mesma argamassa.
Beirado decorativo no telhado, formado por cachorros pré-fabricados de betão de 90x7x10 cm, cor branca, assentes com argamassa de cimento, confeccionada em obra, com aditivo hidrófugo, dosificação 1:3 com uma separação de 50 cm, painéis cerâmicos furados com ligação macho-fêmea de 50x20x3 cm e camada de compressão de 3 cm de espessura com a mesma argamassa.
Inclui: Marcação na laje dos elementos componentes do beirado. Assentamento dos cachorros. Formação do painel. Descarga, espalhamento e nivelamento com réguas da camada de argamassa de regularização.
Critério de medição de projecto: Comprimento da borda da vertente, medida pela sua face exterior, segundo documentação gráfica de Projecto.
Critério de medição de obra: Medir-se-á, pelo seu maior desenvolvimento linear, o comprimento realmente executado segundo especificações de Projecto.
Critérios considerados na determinação do preço da unidade de obra: O preço não inclui o enchimento das telhas de beirado.

| Código | Un | Descrição | Rendimento | Preço | Importância |
|---|---|---|---|---|---|
| mt13anh010b | Ud | Cachorro pré-fabricado de betão, 90x7x10 cm, cor branca. (material) | 1.000 | 3.29 | 3.29 |
| mt04lcg020a | Ud | Painel cerâmico furado com ligação macho-fêmea, para revestir, 50x20x3 cm, com com topos rectos. (material) | 4.000 | 0.31 | 1.24 |
| mt08aaa010a | m³ | Água. (material) | 0.010 | 1.50 | 0.02 |
| mt01arg005a | t | Areia de pedreira, para argamassa preparada em obra. (material) | 0.074 | 18.00 | 1.33 |
| mt08cem011a | kg | Cimento Portland CEM II/B-L 32,5 R, cor cinzento, em sacos, segundo NP EN 197-1. (material) | 22.500 | 0.10 | 2.25 |
| mt08adt010 | kg | Aditivo hidrófugo para impermeabilização de argamassas ou betões. (material) | 0.450 | 1.20 | 0.54 |
| mq06hor010 | h | Betoneira. (equipamento) | 0.046 | 1.68 | 0.08 |
| mo020 | h | Oficial de 1ª construção. (mão de obra) | 0.876 | 18.85 | 16.51 |
| mo077 | h | Ajudante de construção. (mão de obra) | 1.314 | 18.40 | 24.18 |
| % | % | Custos directos complementares | 2 % | 49.44 | 0.99 |
|  |  | Custos directos |  |  | 50.43 |
