# Ladrilhamento com ladrilhos de grés porcelânico de grande formato

- Propriedade do ficheiro: CYPE INGENIEROS, S.A.
- Formato: FIEBDC-3/2002
- Moeda: EUR
- Custos indirectos: 3.00 %
- IVA: 23.00 %

**RAG041** m² Ladrilhamento com ladrilhos de grés porcelânico de grande formato, Lámina Porcelánica Techlam® "LEVANTINA", de 3000x1000 mm e 3 mm de espessura, série Basic, modelo Antracita, acabamento brilho, colocados sobre uma superfície suporte de argamassa de cimento ou betão, em paramento interior, através de cimento cola melhorado, C2 cinzento, argamassa de juntas cimentosa com resistência elevada à abrasão e absorção de água reduzida, CG2, para junta mínima (entre 1,5 e 3 mm), com a mesma tonalidade das peças; cantoneiras de PVC.
Fornecimento e colocação de ladrilhamento com ladrilhos de grés porcelânico de grande formato, Lámina Porcelánica Techlam® "LEVANTINA", de 3000x1000 mm e 3 mm de espessura, série Basic, modelo Antracita, acabamento brilho, assentes com cimento cola melhorado, C2 sem nenhuma característica adicional, cor cinzento, espalhado com palustra sobre a superfície suporte, em paramento interior. Incluindo p/p de preparação da superfície suporte de argamassa de cimento ou betão, marcação, cortes, cantoneiras de PVC, cruzetas de PVC e juntas; enchimento de juntas com argamassa de juntas cimentosa com resistência elevada à abrasão e absorção de água reduzida, CG2, para junta mínima (entre 1,5 e 3 mm), com a mesma tonalidade das peças; acabamento e limpeza final.
Inclui: Preparação da superfície suporte. Marcação de níveis e disposição de ladrilhos. Colocação de mestras ou réguas. Preparação e aplicação do adesivo. Formação de juntas de movimento. Colocação das cruzetas. Colocação dos ladrilhos. Execução de esquinas. Enchimento de juntas dos ladrilhos. Acabamento e limpeza final.
Critério de medição de projecto: Superfície medida segundo documentação gráfica de Projecto, descontando as aberturas de superfície maior de 3 m². Não foi incrementada a medição por perdas, uma vez que na composição se considerou 5% a mais.
Critério de medição de obra: Medir-se-á a superfície realmente executada segundo especificações de Projecto, descontando as aberturas de superfície maior de 3 m².

| Código | Un | Descrição | Rendimento | Preço | Importância |
|---|---|---|---|---|---|
| mt09mcr021m | kg | Cimento cola melhorado, C2 segundo NP EN 12004, cor cinzento. (material) | 6.000 | 0.41 | 2.46 |
| mt19awa010 | m | Cantoneira de PVC em esquinas de ladrilho. (material) | 0.500 | 1.32 | 0.66 |
| mt12pcl020aaab | m² | Ladrilho de grés porcelânico de grande formato, Lámina Porcelánica Techlam® "LEVANTINA", de 3000x1000 mm e 3 mm de espessura, série Basic, modelo Antracita, acabamento brilho. (material) | 1.050 | 24.57 | 25.80 |
| mt18acc050b | Ud | Cruzetas de PVC para separação entre 3 e 15 mm. (material) | 3.333 | 0.03 | 0.10 |
| mt09mcr070a | kg | Argamassa de juntas cimentosa com resistência elevada à abrasão e absorção de água reduzida, CG2, para junta aberta entre 3 e 15 mm, segundo EN 13888. (material) | 1.000 | 0.99 | 0.99 |
| mo024 | h | Oficial de 1ª ladrilhador (azulejador). (mão de obra) | 0.559 | 16.85 | 9.42 |
| mo062 | h | Ajudante de ladrilhador (azulejador). (mão de obra) | 0.559 | 16.45 | 9.20 |
| % | % | Custos directos complementares | 2 % | 48.63 | 0.97 |
|  |  | Custos directos |  |  | 49.60 |
