# Revestimento de paramentos até 3 m de altura, com peças irregulares de ardósia, de entre 1 e 2 cm de espessura, assentes com argamassa de cimento branco BL-II/A-L 42,5 R M-5

- Propriedade do ficheiro: CYPE INGENIEROS, S.A.
- Formato: FIEBDC-3/2002
- Moeda: EUR
- Custos indirectos: 3.00 %
- IVA: 23.00 %

**RCP012** m² Revestimento de paramentos até 3 m de altura, com peças irregulares de ardósia, de entre 1 e 2 cm de espessura, assentes com argamassa de cimento branco BL-II/A-L 42,5 R M-5.
Fornecimento e colocação de revestimento em paramento vertical, até 3 m de altura, com peças irregulares de ardósia, de entre 1 e 2 cm de espessura, acabamento natural, assentes com argamassa de cimento branco BL-II/A-L 42,5 R M-5 e enchimento das juntas com o mesmo material. Incluindo p/p de preparação prévia das pedras e do paramento suporte e limpeza final.
Inclui: Preparação da superfície suporte. Preparação das peças. Colocação das peças. Enchimento das juntas. Limpeza.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt19cir010a | m² | Peças irregulares de ardósia, de entre 1 e 2 cm de espessura, acabamento natural. (material) | 1.000 | 14.29 | 14.29 |
| mt09mob010a | m³ | Argamassa de cimento branco BL-II/A-L 42,5 R, tipo M-5, confeccionada em obra com 230 kg/m³ de cimento e uma proporção em volume 1/6. (material) | 0.030 | 88.34 | 2.65 |
| mo022 | h | Oficial de 1ª colocador de pedra natural. (mão de obra) | 1.386 | 16.85 | 23.35 |
| mo060 | h | Ajudante de colocador de pedra natural. (mão de obra) | 1.386 | 16.45 | 22.80 |
| % | % | Custos directos complementares | 2 % | 63.09 | 1.26 |
|  |  | Custos directos |  |  | 64.35 |
