# Revestimento em paramento vertical, com painéis pré-montados de pedra natural, fixados com cimento cola melhorado, C2 TE, com deslizamento reduzido e tempo de colocação ampliado, cinzento

- Propriedade do ficheiro: CYPE INGENIEROS, S.A.
- Formato: FIEBDC-3/2002
- Moeda: EUR
- Custos indirectos: 3.00 %
- IVA: 23.00 %

**RCP040** m² Revestimento em paramento vertical, com painéis pré-montados de pedra natural, fixados com cimento cola melhorado, C2 TE, com deslizamento reduzido e tempo de colocação ampliado, cinzento.
Fornecimento e colocação de revestimento em paramento vertical, com painéis pré-montados de pedra natural, de 61x15,2 cm e uma espessura de 4 a 6 cm, assentes com cimento cola melhorado, C2 TE, com deslizamento reduzido e tempo de colocação ampliado, cinzento. Inclusive p/p de caixas em paredes, cortes, juntas e peças especiais.
Inclui: Limpeza e humidificação do paramento a revestir. Colocação e aprumo de prumos de referência. Colocação de fios entre prumos. Colocação das peças pré-montadas. Enchimento das juntas. Verificação do aprumo, nível e alinhamento da fiada de peças pré-montadas. Enchimento das juntas. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt19ppc010e | m² | Painel pré-montado de pedra natural, formado por lascas de ardósia preta sobre base de argamassa de cimento reforçada com armadura metálica, de 61x15,2 cm e uma espessura de 4 a 6 cm. Inclusive p/p de peças de esquina. (material) | 1.050 | 101.06 | 106.11 |
| mt09mcr021q | kg | Cimento cola melhorado, C2 TE, com deslizamento reduzido e tempo de colocação ampliado, segundo NP EN 12004, cor cinzento. (material) | 2.500 | 0.60 | 1.50 |
| mo022 | h | Oficial de 1ª colocador de pedra natural. (mão de obra) | 0.370 | 16.85 | 6.23 |
| mo060 | h | Ajudante de colocador de pedra natural. (mão de obra) | 0.370 | 16.45 | 6.09 |
| % | % | Custos directos complementares | 2 % | 119.93 | 2.40 |
|  |  | Custos directos |  |  | 122.33 |
