# Revestimento mural com painéis de lã de madeira

- Propriedade do ficheiro: CYPE Ingenieros S.A.
- Formato: FIEBDC-3/2016
- Programa: Gerador de preços para construção civil. CYPE Ingenieros, S.A.
- Data: 04/07/2024
- Moeda: EUR
- Custos indirectos: 3 %
- IVA: 23 %

## R Revestimentos

### RD Decorativos

#### RDM De madeira

**RDM020** m² Revestimento mural com painéis de lã de madeira.
Revestimento mural com painel leve de lã de madeira, de 600x1200 mm e 50 mm de espessura, resistência térmica 1,2 m²°C/W, condutibilidade térmica 0,09 W/(m°C). Colocação em obra: com cola, sobre superfície suporte de betão.
Inclui: Limpeza e preparação da superfície suporte. Marcação. Corte e preparação do revestimento. Aplicação da cola. Colocação e fixação do revestimento. Resolução de encontros e pontos singulares.
Critério de medição de projecto: Superfície medida segundo documentação gráfica de Projecto, descontando as aberturas de superfície maior de 2 m².
Critério de medição de obra: Medir-se-á a superfície realmente executada segundo especificações de Projecto, descontando as aberturas de superfície maior de 2 m².

| Código | Un | Descrição | Rendimento | Preço | Importância |
|---|---|---|---|---|---|
| mt16vki010i | m² | Painel leve de lã de madeira, de 600x1200 mm e 50 mm de espessura, segundo EN 13168, formado por partículas longas de madeira de 1,5 mm de diâmetro combinadas com EPS, resistência térmica 1,2 m²°C/W, condutibilidade térmica 0,09 W/(m°C), densidade 136 kg/m³, factor de resistência à difusão do vapor de água 0,4 e Euroclasse B-s1, d0 de reacção ao fogo segundo NP EN 13501-1, para isolamento térmico e sonoro e protecção contra incêndios, em edificação. (material) | 1.05 | 15.82 | 16.611 |
| mt16vki050a | Ud | Cartucho de cola para a colagem de painéis de lã de madeira. (material) | 0.036 | 6.47 | 0.233 |
| mo017 | h | Oficial de 1ª carpinteiro. (mão de obra) | 0.355 | 23.03 | 8.176 |
| mo058 | h | Ajudante de carpinteiro. (mão de obra) | 0.355 | 22.27 | 7.906 |
| % | % | Custos directos complementares | 2 % | 32.926 | 0.659 |
|  |  | Custos directos |  |  | 33.585 |

Resíduos:
- colocação: mt16vki010i; factor de resíduo 0.0291443

## Recursos

**mt16vki010i** m² Painel leve de lã de madeira
Dados técnicos: Custo energético 73.262 MJ; Emissão de CO2 1.853 kg; Código LER 17 06 04; Massa do elemento 6.8 kg; Volume 0.011333 m3
Resíduos:
- embalagem: re170203 Plástico. (componente de resíduo); rendimento 0.032 kg; Código LER 17 02 03; Massa do elemento 1 kg; Volume 0.001667 m3
