# Esmalte de dois componentes para madeira

- Propriedade do ficheiro: CYPE Ingenieros S.A.
- Formato: FIEBDC-3/2016
- Programa: Gerador de preços para construção civil. CYPE Ingenieros, S.A.
- Data: 25/09/2024
- Moeda: EUR
- Custos indirectos: 3 %
- IVA: 23 %

## R Revestimentos

### RM Pinturas e tratamentos em madeira

#### RME Esmaltes

**RME040** m² Esmalte de dois componentes para madeira.
Aplicação manual de duas demãos de esmalte de dois componentes para interior, acabamento brilhante, cor branca, diluídas com 5% a 15% de diluente, (rendimento: 0,091 l/m² cada demão); (), sobre superfície de guardas e corrimões de madeira, em interiores.
Critérios considerados na determinação do preço da unidade de obra: O preço inclui a protecção dos elementos da envolvente que possam ser afectados durante os trabalhos, mas não inclui a preparação do suporte.
Inclui: Aplicação de uma demão de primário e uma demão de acabamento.
Critério de medição de projecto: Superfície medida segundo documentação gráfica de Projecto, sem descontar aberturas, considerando a superfície que contêm, definida pelas suas dimensiones máximas, numa só face.
Critério de medição de obra: Medir-se-á a superfície realmente executada segundo especificações de Projecto, numa só face, considerando a superfície que contêm, definida pelas suas dimensiones máximas.

| Código | Un | Descrição | Rendimento | Preço | Importância |
|---|---|---|---|---|---|
| mt27edj030a | l | Esmalte de dois componentes para interior, acabamento brilhante, à base de resinas acrílicas hidroxiladas em combinação com pigmentos inertes e endurecedor isocianato alifático polifuncional, cor branca, aplicada com trincha, rolo ou pistola, Euroclasse B-s1, d0 de reacção ao fogo, segundo NP EN 13501-1, para aplicar com trincha, rolo ou pistola. (material) | 0.182 | 31.35 | 5.706 |
| mt27lni004 | l | Diluente, à base de uma mistura de hidrocarbonetos alifáticos. (material) | 0.018 | 3.62 | 0.065 |
| mo038 | h | Oficial de 1ª pintor. (mão de obra) | 0.304 | 22.68 | 6.895 |
| mo076 | h | Ajudante de pintor. (mão de obra) | 0.059 | 22.13 | 1.306 |
| % | % | Custos directos complementares | 2 % | 13.972 | 0.279 |
|  |  | Custos directos |  |  | 14.251 |

Resíduos:
- colocação: mt27edj030a; factor de resíduo 0.0275

## Recursos

**mt27edj030a** l Esmalte de dois componentes para interior
Dados técnicos: Custo energético 55.735 MJ; Emissão de CO2 2.942 kg; Código LER 08 01 11; Massa do elemento 1.25 kg; Volume 0.001389 m3
Resíduos:
- embalagem: re150104 Embalagens de metal. (componente de resíduo); rendimento 0.057 kg; Código LER 15 01 04; Massa do elemento 1 kg; Volume 0.001667 m3
