# Soleira seca F126.es "KNAUF" Brío formada por placas de gesso com fibras Brío, de 18 mm de espessura total

- Propriedade do ficheiro: CYPE INGENIEROS, S.A.
- Formato: FIEBDC-3/2002
- Moeda: EUR
- Custos indirectos: 3.00 %
- IVA: 23.00 %

**RSB040** m² Soleira seca F126.es "KNAUF" Brío formada por placas de gesso com fibras Brío, de 18 mm de espessura total.
Soleira seca F126.es "KNAUF" Brío, sobre laje de betão devidamente nivelada (não incluída neste preço), formada pela placa simples Brío, de 18 mm de espessura total. Inclusive fita perimetral, camada de nivelação com granulado base PA, cola, parafusos e aplicação de primário em toda a sua superfície com Estrichgrund antes de aplicar sobre ela qualquer dos revestimentos compatíveis com o sistema.
Inclui: Colocação da fita perimetral. Colocação do granulado base. Colocação das placas. Tratamento e acabamento superficial.
Critério de medição de projecto: Superfície medida segundo documentação gráfica de Projecto.
Critério de medição de obra: Medir-se-á a superfície realmente executada segundo especificações de Projecto, sem deduzir a superfície ocupada pelos pilares situados dentro do seu perímetro.

| Código | Un | Descrição | Rendimento | Preço | Importância |
|---|---|---|---|---|---|
| mt12psk040b | m | Fita perimetral de lã de rocha "KNAUF" de 12 mm de espessura e 100 mm de largura. (material) | 1.000 | 3.58 | 3.58 |
| mt12psk030 | l | Granulado base PA "KNAUF". (material) | 10.000 | 0.53 | 5.30 |
| mt12psk010a | m² | Placa de gesso com fibra Brío "KNAUF" placa simples, de 18 mm de espessura. (material) | 1.000 | 30.22 | 30.22 |
| mt12pik030 | kg | Cola Brio "KNAUF". (material) | 0.040 | 18.91 | 0.76 |
| mt12ptk020a | Ud | Parafuso especial Brío "KNAUF" 17 mm. (material) | 11.000 | 0.01 | 0.11 |
| mt12pik040b | kg | Primário Estrichgrund "KNAUF", para reduzir a absorção e melhorar a aderência. (material) | 0.050 | 0.50 | 0.03 |
| mo053 | h | Oficial de 1ª montador de pré-fabricados interiores. (mão de obra) | 0.392 | 19.38 | 7.60 |
| mo100 | h | Ajudante de montador de pré-fabricados interiores. (mão de obra) | 0.392 | 18.40 | 7.21 |
| % | % | Custos directos complementares | 2 % | 54.81 | 1.10 |
|  |  | Custos directos |  |  | 55.91 |
