# Soleira seca, sistema "VALERO COMPOPLAK"

- Propriedade do ficheiro: CYPE INGENIEROS, S.A.
- Formato: FIEBDC-3/2002
- Moeda: EUR
- Custos indirectos: 3.00 %
- IVA: 23.00 %

**RSB055** m² Soleira seca, sistema "VALERO COMPOPLAK", formada por painel "VALERO COMPOPLAK", de 50 mm de espessura, 1200 mm de largura e 2700 mm de comprimento, formado por núcleo de poliestireno expandido (EPS), densidade 30 kg/m³, revestido nas duas faces com fibra de vidro, de 450 g/m² e compósito (WPC), com ranhuras nos laterais para permitir a passagem do perfil de conexão entre painéis; fixado com 4 ancoragens mecânicas de expansão de rosca externa, de aço galvanizado, de 6 mm de diâmetro e 80 mm de comprimento e adesivo bicomponente "VALERO COMPOPLAK"; reforço de juntas entre painéis através de adesivo bicomponente "VALERO COMPOPLAK", perfis de MDF "VALERO COMPOPLAK", de 3660x100x10 mm e malha de fibra de vidro "VALERO COMPOPLAK".
Fornecimento e colocação de soleira seca, sistema "VALERO COMPOPLAK", sobre laje de betão devidamente nivelada (não incluída neste preço), formada por painel "VALERO COMPOPLAK", de 50 mm de espessura, 1200 mm de largura e 2700 mm de comprimento, formado por núcleo de poliestireno expandido (EPS), densidade 30 kg/m³, revestido nas duas faces com fibra de vidro, de 450 g/m² e compósito (WPC), com ranhuras nos laterais para permitir a passagem do perfil de conexão entre painéis; resistência térmica 1,45 m²°C/W, condutibilidade térmica 0,035 W/(m°C), factor de resistência à difusão do vapor de água 716, Euroclasse E de reacção ao fogo, resistência à flexão 0,603 N/mm² e módulo de elasticidade 54,16 N/mm²; fixado com ancoragens mecânicas de expansão de rosca externa, de aço galvanizado, de 6 mm de diâmetro e 80 mm de comprimento e adesivo bicomponente "VALERO COMPOPLAK". Inclusive p/p de reforço de juntas entre painéis através de adesivo bicomponente "VALERO COMPOPLAK", perfis de MDF "VALERO COMPOPLAK", de 3660x100x10 mm e malha de fibra de vidro "VALERO COMPOPLAK" e cortes.
Inclui: Colocação e fixação dos painéis. Resolução de juntas entre painéis.
Critério de medição de projecto: Superfície medida segundo documentação gráfica de Projecto.
Critério de medição de obra: Medir-se-á a superfície realmente executada segundo especificações de Projecto, sem deduzir a superfície ocupada pelos pilares situados dentro do seu perímetro.

| Código | Un | Descrição | Rendimento | Preço | Importância |
|---|---|---|---|---|---|
| mt12ppe010d | m² | Painel "VALERO COMPOPLAK", de 50 mm de espessura, 1200 mm de largura e 2700 mm de comprimento, formado por núcleo de poliestireno expandido (EPS), densidade 30 kg/m³, revestido nas duas faces com fibra de vidro, de 450 g/m² e compósito (WPC), com ranhuras nos laterais para permitir a passagem do perfil de conexão entre painéis; resistência térmica 1,45 m²°C/W, condutibilidade térmica 0,035 W/(m°C), factor de resistência à difusão do vapor de água 716, Euroclasse E de reacção ao fogo, resistência à flexão 0,603 N/mm² e módulo de elasticidade 54,16 N/mm². (material) | 1.020 | 24.00 | 24.48 |
| mt12ppe020a | m | Perfil de MDF "VALERO COMPOPLAK", de 3660x100x10 mm. (material) | 1.000 | 0.83 | 0.83 |
| mt12ppe030a | kg | Adesivo bicomponente "VALERO COMPOPLAK". (material) | 0.800 | 9.17 | 7.34 |
| mt12ppe050a | m² | Malha de fibra de vidro "VALERO COMPOPLAK". (material) | 0.350 | 3.00 | 1.05 |
| mt26aaa040a | Ud | Ancoragem mecânica de expansão de rosca externa, de aço galvanizado, de 6 mm de diâmetro e 80 mm de comprimento. (material) | 4.000 | 0.39 | 1.56 |
| mo011 | h | Oficial de 1ª montador. (mão de obra) | 0.299 | 17.41 | 5.21 |
| mo080 | h | Ajudante de montador. (mão de obra) | 0.299 | 16.45 | 4.92 |
| % | % | Custos directos complementares | 2 % | 45.39 | 0.91 |
|  |  | Custos directos |  |  | 46.30 |
