# Pavimento técnico acessível "KLINKERTECH"

- Propriedade do ficheiro: CYPE INGENIEROS, S.A.
- Formato: FIEBDC-3/2002
- Moeda: EUR
- Custos indirectos: 3.00 %
- IVA: 23.00 %

**RSE060** m² Pavimento técnico acessível "KLINKERTECH", para interior, composto por painéis cerâmicos autoportantes de 400x400 mm e 20 mm de espessura, de grés extrudido, com núcleo aligeirado através de células, série Volcano, cor Fuji, acabamento mate, apoiados sobre pés reguláveis de polipropileno com carga mineral, de cor preto, com base redonda, modelo SRE-65/100 "KLINKERTECH", para alturas entre 65 e 100 mm.
Fornecimento e colocação de pavimento técnico acessível "KLINKERTECH", para interior, constituído por painéis cerâmicos autoportantes de 400x400 mm e 20 mm de espessura, de grés extrudido, com núcleo aligeirado através de células, série Volcano, cor Fuji, acabamento mate, apoiados sobre pés reguláveis de polipropileno com carga mineral, de cor preto, com base redonda, modelo SRE-65/100 "KLINKERTECH", para alturas entre 65 e 100 mm fixados à superfície de apoio com adesivo. Incluindo p/p de preparação da superfície de apoio dos pedestais através da aspiração e limpeza de entulho, implantação e fixação dos pedestais ao pavimento com cola, colocação de almofadas sobre os pedestais e fixação da rosca que regula a sua altura com cola e banda perimetral de lã de rocha para a dessolidarização do perímetro. Totalmente montado.
Inclui: Implantação dos eixos dos pedestais e marcação de níveis. Colocação, nivelação e fixação de pedestais. Colocação dos painéis. Limpeza final do pavimento.
Critério de medição de projecto: Superfície útil, medida segundo documentação gráfica de Projecto. Não foi incrementada a medição por perdas, uma vez que na composição se considerou 5% a mais.
Critério de medição de obra: Medir-se-á a superfície realmente executada segundo especificações de Projecto.

| Código | Un | Descrição | Rendimento | Preço | Importância |
|---|---|---|---|---|---|
| mt12psk080a | Ud | Cartucho de 600 cm³ de cola para fixação de pés reguláveis à superfície de apoio. (material) | 0.010 | 5.24 | 0.05 |
| mt12psk040a | m | Fita perimetral de lã de rocha de 12 mm de espessura e 100 mm de largura. (material) | 1.000 | 2.05 | 2.05 |
| mt12pct030Jb | Ud | Pé regulável de polipropileno com carga mineral, de cor preto, com base redonda, modelo SRE-65/100 "KLINKERTECH", para alturas entre 65 e 100 mm. (material) | 3.000 | 3.92 | 11.76 |
| mt12klt010m | m² | Painéis cerâmicos autoportantes para o sistema de pavimento técnico acessível "KLINKERTECH", de 400x400 mm e 20 mm de espessura, de grés extrudido, com núcleo aligeirado através de células, série Volcano, cor Fuji, acabamento mate. (material) | 1.000 | 42.08 | 42.08 |
| mo011 | h | Oficial de 1ª montador. (mão de obra) | 0.408 | 17.41 | 7.10 |
| mo080 | h | Ajudante de montador. (mão de obra) | 0.408 | 16.45 | 6.71 |
| % | % | Custos directos complementares | 2 % | 69.75 | 1.40 |
|  |  | Custos directos |  |  | 71.15 |
