# Sistema de transferência de cargas

- Propriedade do ficheiro: CYPE INGENIEROS, S.A.
- Formato: FIEBDC-3/2002
- Moeda: EUR
- Custos indirectos: 3.00 %
- IVA: 23.00 %

**RSN125** m Sistema de transferência de cargas, composto por uma bainha de polipropileno reciclado, de 19 mm de diâmetro e 300 mm de comprimento, cuja base reutilizável se fixa à cofragem e um passador deslizante de aço, de secção circular, que se introduz na bainha, colocado como junta de construção em pavimento contínuo de betão.
Formação de junta de construção em pavimento contínuo de betão, com sistema de transferência de cargas, composto por uma bainha de polipropileno reciclado, de 19 mm de diâmetro e 300 mm de comprimento, cuja base reutilizável se fixa à cofragem e um passador deslizante de aço, de secção circular, que se introduz na bainha, para utilização em juntas de construction e de dilatação em pavimentos contínuos de betão. Incluindo p/p de marcação e elementos de fixação à cofragem. Totalmente terminada e preparada para betonar.
Inclui: Marcação e fixação das bases à cofragem. Encaixe das bainhas às bases. Colocação dos passadores dentro das bainhas, uma vez betonada e descofrada a junta.
Critério de medição de projecto: Comprimento medido segundo documentação gráfica de Projecto.
Critério de medição de obra: Medir-se-á o comprimento realmente executado segundo especificações de Projecto.

| Código | Un | Descrição | Rendimento | Preço | Importância |
|---|---|---|---|---|---|
| mt18wwe030i | Ud | Sistema de transferência de cargas, composto por uma bainha de polipropileno reciclado, de 19 mm de diâmetro e 300 mm de comprimento, cuja base reutilizável se fixa à cofragem e um passador deslizante de aço, de secção circular, que se introduz na bainha, para utilização em juntas de construction e de dilatação em pavimentos contínuos de betão. (material) | 3.660 | 1.72 | 6.30 |
| mo020 | h | Oficial de 1ª construção. (mão de obra) | 0.132 | 17.19 | 2.27 |
| mo113 | h | Operário não qualificado construção. (mão de obra) | 0.132 | 16.12 | 2.13 |
| % | % | Custos directos complementares | 2 % | 10.70 | 0.21 |
|  |  | Custos directos |  |  | 10.91 |
