# Sistema "BUTECH" de pavimento de pedra natural

- Propriedade do ficheiro: CYPE Ingenieros S.A.
- Formato: FIEBDC-3/2016
- Programa: Gerador de preços para construção civil. CYPE Ingenieros, S.A.
- Data: 13/06/2023
- Moeda: EUR
- Custos indirectos: 3 %
- IVA: 23 %

## R Revestimentos

### RS Pavimentos

#### RSP De pedra natural

**RSP015** m² Sistema "BUTECH" de pavimento de pedra natural.
Fornecimento e colocação de pavimento em mosaicos de mármore Rosa Aurora, para interiores, de 60x30x2 cm, acabamento polido; assentes com cimento cola melhorado, C2 TE S1, deformável, com deslizamento reduzido e tempo de colocação ampliado, One-flex Gris Premium "BUTECH" e colocadas sobre camada de reforço de 4 cm de argamassa de cimento CEM II/B-L 32,5 N tipo M-10 armada com malha electrossoldada AR42 100x300 mm de aço A500 EL, realizada sobre tela acústica multicamada Fonopac "BUTECH" de 2,5 mm de espessura, que actua como isolamento sonoro. Inclusive formação de juntas perimetrais contínuas, de largura não menor de 5 mm, nos limites com paredes, pilares isentos e elevações de nível e, se for o caso, juntas de fracionamento e juntas estruturais ou de dilatação existentes no suporte; enchimento de juntas com argamassa de juntas cimentosa Colorstuk 0-4 "BUTECH", tipo CG 2, cor Manhattan, para juntas de até 4 mm, e limpeza.
Inclui: Limpeza, nivelamento e preparação da superfície suporte. Marcação de níveis. Colocação do isolamento. Aplicação da camada de nivelação. Implantação da disposição das peças e juntas de movimento. Aplicação da cola. Colocação dos ladrilhos com a ponta da colher de pedreiro. Verificação da planeza. Enchimento das juntas de dilatação. Enchimento de juntas de separação entre ladrilhos.
Critério de medição de projecto: Superfície construída, medida segundo documentação gráfica de Projecto. Não foi incrementada a medição por perdas, uma vez que na composição se considerou 5% a mais.
Critério de medição de obra: Medir-se-á a superfície realmente executada segundo especificações de Projecto.

| Código | Un | Descrição | Rendimento | Preço | Importância |
|---|---|---|---|---|---|
| mt16sab010a | m² | Tela acústica multicamada Fonopac "BUTECH" de 2,5 mm de espessura, constituída por uma lâmina de borracha sintética EPDM de 1 kg/m² aderida a uma lâmina de polietileno reticulado de alta densidade de 2 mm de espessura. (material) | 1.05 | 5.32 | 5.586 |
| mt16sab020 | m | Fita auto-adesiva para vedação de emendas em telas de isolamento sonoro Cintex de "BUTECH". (material) | 2 | 0.42 | 0.840 |
| mt07ame020ddc | m² | Malha electrossoldada AR42 100x300 mm, com arames longitudinais de 4,2 mm de diâmetro e arames transversais de 4,2 mm de diâmetro, aço A500 EL. (material) | 1.05 | 2.6 | 2.730 |
| mt09mor010e | m³ | Argamassa de cimento CEM II/B-L 32,5 N tipo M-10, confeccionada em obra com 320 kg/m³ de cimento e uma proporção em volume 1/4. (material) | 0.04 | 133.3 | 5.332 |
| mt09mcb010g | kg | Cimento cola melhorado, C2 TE S1, deformável, com deslizamento reduzido e tempo de colocação ampliado, segundo NP EN 12004, One-flex Gris Premium "BUTECH", para a colocação em camada fina do pavimento e revestimentos de mármore e material cerâmico em interiores, exteriores e piscinas, à base de cimentos de alta resistência, inertes seleccionados e alto conteúdo de resinas sintéticas. (material) | 4 | 2.24 | 8.960 |
| mt18bmi020dd | m² | Ladrilho de mármore nacional, Rosa Aurora, 60x30x2 cm, polido, segundo NP EN 12058. (material) | 1.05 | 67.72 | 71.106 |
| mt09mcb020a | kg | Argamassa de juntas cimentosa Colorstuk 0-4 "BUTECH", tipo CG2, segundo EN 13888, cor Manhattan, para juntas de até 4 mm, à base de cimentos de alta resistência, inertes seleccionados, pigmentos e aditivos específicos, para todo tipo de peças cerâmicas e pedras naturais. (material) | 1.5 | 3.3 | 4.950 |
| mt09mcb030a | kg | Aditivo de látex Cl-stuk, "BUTECH", para incrementar a resistência mecânica e a flexibilidade e diminuir a absorção de água de argamassas de enchimento de juntas. (material) | 1.25 | 1.61 | 2.013 |
| mo020 | h | Oficial de 1ª construção. (mão de obra) | 0.178 | 20.78 | 3.699 |
| mo113 | h | Operário não qualificado construção. (mão de obra) | 0.297 | 19.65 | 5.836 |
| mo023 | h | Oficial de 1ª ladrilhador. (mão de obra) | 0.393 | 20.78 | 8.167 |
| mo061 | h | Ajudante de ladrilhador. (mão de obra) | 0.393 | 20.28 | 7.970 |
| % | % | Custos directos complementares | 2 % | 127.189 | 2.544 |
|  |  | Custos directos |  |  | 129.733 |

Resíduos:
- colocação: mt16sab010a; factor de resíduo 0.06
- colocação: mt16sab020 Fita auto-adesiva para vedação de emendas em telas de isolamento sonoro Cintex de "BUTECH"; factor de resíduo 0.07
- colocação: mt07ame020ddc; factor de resíduo 0.021549
- colocação: mt09mor010e; factor de resíduo 0.0036
- colocação: mt09mcb010g; factor de resíduo 0.061151
- colocação: mt18bmi020dd Ladrilho de mármore nacional, Rosa Aurora, 60x30x2 cm, polido, segundo NP EN 12058; factor de resíduo 0.0176194
- colocação: mt09mcb020a; factor de resíduo 0.035
- colocação: mt09mcb030a; factor de resíduo 0.055

## Recursos

**mt16sab010a** m² Tela acústica multicamada Fonopac "BUTECH" de 2,5 mm de espessura
Dados técnicos: Custo energético 125.798 MJ; Emissão de CO2 4.062 kg; Código LER 17 06 04; Massa do elemento 1.63 kg; Volume 0.002717 m3
Resíduos:
- embalagem: re170203 Plástico. (componente de resíduo); rendimento 0.024 kg; Código LER 17 02 03; Massa do elemento 1 kg; Volume 0.001667 m3

**mt16sab020** m Fita auto-adesiva para vedação de emendas em telas de isolamento sonoro Cintex de "BUTECH"
Dados técnicos: Custo energético 0.339 MJ; Emissão de CO2 0.017 kg; Código LER 17 06 04; Massa do elemento 0.0025 kg; Volume 0.000004 m3
Resíduos:
- embalagem: re170203 Plástico; rendimento 0.001 kg

**mt07ame020ddc** m² Malha electrossoldada AR42 100x300 mm
Dados técnicos: Custo energético 14.254 MJ; Emissão de CO2 0.740 kg; Código LER 17 04 05; Massa do elemento 1.45 kg; Volume 0.00069 m3

**mt09mor010e** m³ Argamassa de cimento CEM II/B-L 32,5 N tipo M-10
Dados técnicos: Custo energético 3724.000 MJ; Emissão de CO2 323.000 kg; Código LER 17 01 01; Massa do elemento 1900 kg; Volume 1.266667 m3

**mt09mcb010g** kg Cimento cola melhorado
Dados técnicos: Custo energético 3.871 MJ; Emissão de CO2 0.344 kg; Código LER 17 09 04; Massa do elemento 1 kg; Volume 0.000667 m3
Resíduos:
- embalagem: re170203 Plástico; rendimento 0.003 kg

**mt18bmi020dd** m² Ladrilho de mármore nacional, Rosa Aurora, 60x30x2 cm, polido, segundo NP EN 12058
Dados técnicos: Custo energético 127.296 MJ; Emissão de CO2 4.380 kg; Código LER 01 04 13; Massa do elemento 54 kg; Volume 0.036 m3
Resíduos:
- embalagem: re170201 Madeira. (componente de resíduo); rendimento 0.036 kg; Código LER 17 02 01; Massa do elemento 1 kg; Volume 0.000909 m3
- embalagem: re170203 Plástico; rendimento 0.026 kg

**mt09mcb020a** kg Argamassa de juntas cimentosa Colorstuk 0-4 "BUTECH"
Dados técnicos: Custo energético 7.958 MJ; Emissão de CO2 0.580 kg; Código LER 17 09 04; Massa do elemento 1 kg; Volume 0.000667 m3
Resíduos:
- embalagem: re150101 Embalagens de papel e cartão. (componente de resíduo); rendimento 0.021 kg; Código LER 15 01 01; Massa do elemento 1 kg; Volume 0.001333 m3
- embalagem: re170201 Madeira; rendimento 0.006 kg
- embalagem: re170203 Plástico; rendimento 0.009 kg

**mt09mcb030a** kg Aditivo de látex Cl-stuk
Dados técnicos: Custo energético 34.920 MJ; Emissão de CO2 1.764 kg; Código LER 17 09 04; Massa do elemento 1 kg; Volume 0.000667 m3
Resíduos:
- embalagem: re170203 Plástico; rendimento 0.032 kg
