# Pavimento vinílico heterogéneo, em placas

- Propriedade do ficheiro: CYPE Ingenieros S.A.
- Formato: FIEBDC-3/2016
- Programa: Gerador de preços para construção civil. CYPE Ingenieros, S.A.
- Data: 23/10/2024
- Moeda: EUR
- Custos indirectos: 3 %
- IVA: 23 %

## R Revestimentos

### RS Pavimentos

#### RSS De borracha, de linóleo e vinílicos

**RSS041** m² Pavimento vinílico heterogéneo, em placas.
Pavimento vinílico heterogéneo cor a escolher, Classe 31: Comercial moderado, fornecido em placas de 455x455x3 mm. Colocação em obra: com adesivo à base de copolímeros acrílicos modificados em dispersão aquosa, sobre camada fina de nivelação.
Critérios considerados na determinação do preço da unidade de obra: O preço não inclui a camada fina de nivelação.
Inclui: Implantação e recorte do pavimento. Aplicação da cola. Colocação do pavimento. Resolução de encontros e pontos singulares. Eliminação e limpeza do material sobrante. Limpeza final do pavimento.
Critério de medição de projecto: Superfície útil, medida segundo documentação gráfica de Projecto, descontando as aberturas de superfície maior de 1 m².
Critério de medição de obra: Medir-se-á a superfície realmente executada segundo especificações de Projecto, descontando as aberturas de superfície maior de 1 m².

| Código | Un | Descrição | Rendimento | Preço | Importância |
|---|---|---|---|---|---|
| mt18adq020a | kg | Adesivo à base de copolímeros acrílicos modificados em dispersão aquosa, sem dissolventes, cor bege, para aplicar em interiores, para a colagem de pavimentos de PVC, linóleo e alcatifa. (material) | 0.375 | 4.09 | 1.534 |
| mt18pve010qdF | m² | Placa heterogénea de PVC, para interior, cor a escolher, de 455x455x3 mm, Classe 31: Comercial moderado segundo EN ISO 10874, bactericida, Euroclasse B-s2, d0 de reacção ao fogo, segundo NP EN 13501-1. (material) | 1.05 | 12.13 | 12.737 |
| mo026 | h | Oficial de 1ª instalador de revestimentos flexíveis. (mão de obra) | 0.285 | 22.68 | 6.464 |
| mo064 | h | Ajudante de instalador de revestimentos flexíveis. (mão de obra) | 0.143 | 22.13 | 3.165 |
| % | % | Custos directos complementares | 2 % | 23.900 | 0.478 |
|  |  | Custos directos |  |  | 24.378 |

Resíduos:
- colocação: mt18pve010qdF; factor de resíduo 0.0544912

## Recursos

**mt18pve010qdF** m² Placa heterogénea de PVC
Dados técnicos: Custo energético 256.352 MJ; Emissão de CO2 28.066 kg; Código LER 17 02 03; Massa do elemento 5.721 kg; Volume 0.009535 m3
Resíduos:
- embalagem: re170203 Plástico. (componente de resíduo); rendimento 0.031 kg; Código LER 17 02 03; Massa do elemento 1 kg; Volume 0.001667 m3
