# Pavimento vinílico heterogéneo, acústico, em placas

- Propriedade do ficheiro: CYPE Ingenieros S.A.
- Formato: FIEBDC-3/2016
- Programa: Gerador de preços para construção civil. CYPE Ingenieros, S.A.
- Data: 23/10/2024
- Moeda: EUR
- Custos indirectos: 3 %
- IVA: 23 %

## R Revestimentos

### RS Pavimentos

#### RSS De borracha, de linóleo e vinílicos

**RSS043** m² Pavimento vinílico heterogéneo, acústico, em placas.
Pavimento vinílico heterogéneo, acústico, de 3,4 mm de espessura, com tratamento de protecção superficial à base de poliuretano, cor a escolher, fornecido em placas de 50x50 cm e revés de polietileno expandido de células fechadas, de alta densidade; peso total: 3270 g/m²; classificação ao uso, segundo EN ISO 10874: classe 23 para uso doméstico; classe 33 para uso comercial; classe 42 para uso industrial; redução dos sons de percussão 19 dB, segundo NP EN ISO 10140; Euroclasse Bfl-s1 de reacção ao fogo, segundo NP EN 13501-1. Colocação em obra: com adesivo à base de copolímeros acrílicos modificados em dispersão aquosa, sobre camada fina de nivelação.
Critérios considerados na determinação do preço da unidade de obra: O preço não inclui a camada fina de nivelação.
Inclui: Implantação e recorte do pavimento. Aplicação da cola. Colocação do pavimento. Soldadura de união e juntas entre placas. Resolução de encontros e pontos singulares. Eliminação e limpeza do material sobrante. Limpeza final do pavimento.
Critério de medição de projecto: Superfície útil, medida segundo documentação gráfica de Projecto, descontando as aberturas de superfície maior de 1 m².
Critério de medição de obra: Medir-se-á a superfície realmente executada segundo especificações de Projecto, descontando as aberturas de superfície maior de 1 m².

| Código | Un | Descrição | Rendimento | Preço | Importância |
|---|---|---|---|---|---|
| mt18adq020a | kg | Adesivo à base de copolímeros acrílicos modificados em dispersão aquosa, sem dissolventes, cor bege, para aplicar em interiores, para a colagem de pavimentos de PVC, linóleo e alcatifa. (material) | 0.375 | 4.09 | 1.534 |
| mt18dsi060a | m² | Placas heterogéneas de PVC, de 50x50 cm, de 3,4 mm de espessura, com tratamento de protecção superficial à base de poliuretano, cor a escolher e revés de polietileno expandido de células fechadas, de alta densidade; peso total: 3270 g/m²; classificação ao uso, segundo EN ISO 10874: classe 23 para uso doméstico; classe 33 para uso comercial; classe 42 para uso industrial; redução dos sons de percussão 19 dB, segundo NP EN ISO 10140; Euroclasse Bfl-s1 de reacção ao fogo, segundo NP EN 13501-1. (material) | 1.05 | 20.82 | 21.861 |
| mo026 | h | Oficial de 1ª instalador de revestimentos flexíveis. (mão de obra) | 0.238 | 22.68 | 5.398 |
| mo064 | h | Ajudante de instalador de revestimentos flexíveis. (mão de obra) | 0.119 | 22.13 | 2.633 |
| % | % | Custos directos complementares | 2 % | 31.426 | 0.629 |
|  |  | Custos directos |  |  | 32.055 |

Resíduos:
- colocação: mt18dsi060a; factor de resíduo 0.0458875

## Recursos

**mt18dsi060a** m² Placas heterogéneas de PVC
Dados técnicos: Custo energético 148.155 MJ; Emissão de CO2 16.123 kg; Código LER 17 02 03; Massa do elemento 3.27 kg; Volume 0.00545 m3
Resíduos:
- embalagem: re170203 Plástico. (componente de resíduo); rendimento 0.034 kg; Código LER 17 02 03; Massa do elemento 1 kg; Volume 0.001667 m3
