# Tecto falso contínuo de placas de escaiola

- Propriedade do ficheiro: CYPE Ingenieros S.A.
- Formato: FIEBDC-3/2016
- Programa: Gerador de preços para construção civil. CYPE Ingenieros, S.A.
- Data: 04/07/2024
- Moeda: EUR
- Custos indirectos: 3 %
- IVA: 23 %

## R Revestimentos

### RT Tectos falsos em interiores

#### RTA Contínuos, de placas de escaiola

**RTA010** m² Tecto falso contínuo de placas de escaiola.
Tecto falso contínuo suspenso, situado a uma altura menor de 4 m, constituído por placas de escaiola com nervuras, de 100x60 cm, com canto recto e acabamento liso, suspensas da laje através de estopadas suspensas de pasta de escaiola e fibras vegetais, repartidas uniformemente (3 fixações/m²) e separadas dos paramentos verticais um mínimo de 5 mm. Inclusive pasta de escaiola para o colagem dos bordos das placas e enchimento das juntas da face à vista e acabamento final.
Inclui: Marcação nas paredes do nível do tecto falso. Colocação e fixação das estopadas. Corte das placas. Colocação das placas. Resolução de encontros e pontos singulares. Realização de orifícios para a passagem dos tubos da instalação eléctrica. Revestimento das placas com pasta de escaiola. Passagem da canalização de protecção dos cabos eléctricos.
Critério de medição de projecto: Superfície medida entre paramentos, segundo documentação gráfica de Projecto, sem descontar aberturas para instalações.
Critério de medição de obra: Medir-se-á a superfície realmente executada segundo especificações de Projecto, sem descontar aberturas para instalações.

| Código | Un | Descrição | Rendimento | Preço | Importância |
|---|---|---|---|---|---|
| mt12fpe010b | m² | Placa de escaiola com nervuras, de 100x60 cm e de 8 mm de espessura (20 mm de espessura total, incluindo as nervuras), com canto recto e acabamento liso, sem revestir, para tectos falsos. (material) | 1.05 | 3.11 | 3.266 |
| mt12fac010 | kg | Fibras vegetais em rolos. (material) | 0.22 | 1.35 | 0.297 |
| mt09pes010 | m³ | Pasta de escaiola, segundo EN 13279-1. (material) | 0.006 | 173.6 | 1.042 |
| mo035 | h | Oficial de 1ª escaiolador. (mão de obra) | 0.244 | 22.68 | 5.534 |
| mo117 | h | Operário escaiolador. (mão de obra) | 0.244 | 21.45 | 5.234 |
| % | % | Custos directos complementares | 2 % | 15.373 | 0.307 |
|  |  | Custos directos |  |  | 15.680 |

Resíduos:
- colocação: mt12fpe010b; factor de resíduo 0.021
- colocação: mt12fac010 Fibras vegetais em rolos; factor de resíduo 0.0175
- colocação: mt09pes010 Pasta de escaiola, segundo EN 13279-1; factor de resíduo 0.0053

## Recursos

**mt12fpe010b** m² Placa de escaiola com nervuras
Dados técnicos: Custo energético 22.696 MJ; Emissão de CO2 1.009 kg; Código LER 17 08 02; Massa do elemento 6.6 kg; Volume 0.0066 m3
Resíduos:
- embalagem: re170203 Plástico. (componente de resíduo); rendimento 0.004 kg; Código LER 17 02 03; Massa do elemento 1 kg; Volume 0.001667 m3

**mt12fac010** kg Fibras vegetais em rolos
Dados técnicos: Custo energético 25.100 MJ; Emissão de CO2 -1.720 kg; Código LER 20 02 01; Massa do elemento 1 kg; Volume 0.000667 m3

**mt09pes010** m³ Pasta de escaiola, segundo EN 13279-1
Dados técnicos: Custo energético 2846.250 MJ; Emissão de CO2 107.250 kg; Código LER 17 08 02; Massa do elemento 825 kg; Volume 0.825 m3
