# Tecto falso amovível de lâminas de PVC

- Propriedade do ficheiro: CYPE Ingenieros S.A.
- Formato: FIEBDC-3/2016
- Programa: Gerador de preços para construção civil. CYPE Ingenieros, S.A.
- Data: 23/10/2024
- Moeda: EUR
- Custos indirectos: 3 %
- IVA: 23 %

## R Revestimentos

### RT Tectos falsos em interiores

#### RTJ Amovíveis, de PVC

**RTJ010** m² Tecto falso amovível de lâminas de PVC.
Tecto falso amovível suspenso, situado a uma altura menor de 4 m, constituído por: ESTRUTURA: estrutura metálica oculta fixada à laje ou elemento suporte com varões e suspensões; LÂMINAS DE PVC: lâminas de PVC, de 85 mm de largura, com 15 mm de separação, cor branca. Inclusive perfis de remate perimetral, fixações para a ancoragem dos perfis e acessórios de montagem.
Inclui: Marcação dos eixos da malha modular. Sinalização dos pontos de ancoragem à laje ou elemento de suporte. Nivelamento e fixação dos perfis perimetrais. Nivelamento e suspensão dos perfis. Corte e encaixe das lâminas. Resolução de encontros e pontos singulares. Execução de aberturas para recepção de possíveis elementos de ancoragem e/ou instalações.
Critério de medição de projecto: Superfície medida entre paramentos, segundo documentação gráfica de Projecto, sem descontar aberturas para instalações.
Critério de medição de obra: Medir-se-á a superfície realmente executada segundo especificações de Projecto, sem descontar aberturas para instalações.

| Código | Un | Descrição | Rendimento | Preço | Importância |
|---|---|---|---|---|---|
| mt12fpv010a | m | Lâmina de PVC, horizontal, de 85 mm de largura, com 15 mm de separação, cor branca, para tectos falsos amovíveis com estrutura oculta. (material) | 10.2 | 2.02 | 20.604 |
| mt12fpv020a | m | Perfil de união em H de PVC, cor branca, para tectos falsos amovíveis de lâminas. (material) | 8 | 1.38 | 11.040 |
| mt12fpv020e | m | Perfil de remate perimetral de PVC, cor branca, para tectos falsos amovíveis de lâminas. (material) | 4 | 1.38 | 5.520 |
| mt12fpv030 | m | Suporte de suspensão de tecto, de aço galvanizado, para tectos falsos amovíveis de lâminas. (material) | 1.5 | 3.77 | 5.655 |
| mt12fac020a | Ud | Varão metálico de aço galvanizado de 3 mm de diâmetro. (material) | 3.5 | 0.28 | 0.980 |
| mt12fac021 | kg | Arame de aço galvanizado de 0,7 mm de diâmetro. (material) | 0.1 | 1.13 | 0.113 |
| mo015 | h | Oficial de 1ª montador de tectos falsos. (mão de obra) | 0.255 | 23.31 | 5.944 |
| mo082 | h | Ajudante de montador de tectos falsos. (mão de obra) | 0.255 | 22.13 | 5.643 |
| % | % | Custos directos complementares | 2 % | 55.499 | 1.110 |
|  |  | Custos directos |  |  | 56.609 |

Resíduos:
- colocação: mt12fpv010a; factor de resíduo 0.08
- colocação: mt12fpv020a Perfil de união em H de PVC, cor branca, para tectos falsos amovíveis de lâminas; factor de resíduo 0.08
- colocação: mt12fpv020e Perfil de remate perimetral de PVC, cor branca, para tectos falsos amovíveis de lâminas; factor de resíduo 0.08
- colocação: mt12fpv030 Suporte de suspensão de tecto, de aço galvanizado, para tectos falsos amovíveis de lâminas; factor de resíduo 0.008995
- colocação: mt12fac020a Varão metálico de aço galvanizado de 3 mm de diâmetro; factor de resíduo 0.0187857
- colocação: mt12fac021 Arame de aço galvanizado de 0,7 mm de diâmetro; factor de resíduo 0.0045

## Recursos

**mt12fpv010a** m Lâmina de PVC, horizontal
Dados técnicos: Custo energético 18.682 MJ; Emissão de CO2 0.167 kg; Código LER 17 02 03; Massa do elemento 0.16 kg; Volume 0.000267 m3
Resíduos:
- embalagem: re150101 Embalagens de papel e cartão. (componente de resíduo); rendimento 0.018 kg; Código LER 15 01 01; Massa do elemento 1 kg; Volume 0.001333 m3
- embalagem: re170201 Madeira. (componente de resíduo); rendimento 0.052 kg; Código LER 17 02 01; Massa do elemento 1 kg; Volume 0.000909 m3
- embalagem: re170203 Plástico. (componente de resíduo); rendimento 0.003 kg; Código LER 17 02 03; Massa do elemento 1 kg; Volume 0.001667 m3

**mt12fpv020a** m Perfil de união em H de PVC, cor branca, para tectos falsos amovíveis de lâminas
Dados técnicos: Custo energético 10.901 MJ; Emissão de CO2 0.006 kg; Código LER 17 02 03; Massa do elemento 0.05 kg; Volume 0.000083 m3
Resíduos:
- embalagem: re150101 Embalagens de papel e cartão; rendimento 0.018 kg
- embalagem: re170201 Madeira; rendimento 0.052 kg
- embalagem: re170203 Plástico; rendimento 0.003 kg

**mt12fpv020e** m Perfil de remate perimetral de PVC, cor branca, para tectos falsos amovíveis de lâminas
Dados técnicos: Custo energético 10.901 MJ; Emissão de CO2 0.006 kg; Código LER 17 02 03; Massa do elemento 0.05 kg; Volume 0.000083 m3
Resíduos:
- embalagem: re150101 Embalagens de papel e cartão; rendimento 0.018 kg
- embalagem: re170201 Madeira; rendimento 0.052 kg
- embalagem: re170203 Plástico; rendimento 0.003 kg

**mt12fpv030** m Suporte de suspensão de tecto, de aço galvanizado, para tectos falsos amovíveis de lâminas
Dados técnicos: Custo energético 5.716 MJ; Emissão de CO2 0.547 kg; Código LER 17 04 05; Massa do elemento 0.2 kg; Volume 0.000095 m3
Resíduos:
- embalagem: re170203 Plástico; rendimento 0.007 kg

**mt12fac020a** Ud Varão metálico de aço galvanizado de 3 mm de diâmetro
Dados técnicos: Custo energético 2.773 MJ; Emissão de CO2 0.156 kg; Código LER 17 04 05; Massa do elemento 0.014 kg; Volume 0.000007 m3
Resíduos:
- embalagem: re170203 Plástico; rendimento 0.025 kg

**mt12fac021** kg Arame de aço galvanizado de 0,7 mm de diâmetro
Dados técnicos: Custo energético 25.100 MJ; Emissão de CO2 2.560 kg; Código LER 17 04 05; Massa do elemento 1 kg; Volume 0.000476 m3
