# Placa de cocção a gás série Normal para bancada, convencional

- Propriedade do ficheiro: CYPE INGENIEROS, S.A.
- Formato: FIEBDC-3/2002
- Moeda: EUR
- Custos indirectos: 3.00 %
- IVA: 23.00 %

**SCE030** Ud Placa de cocção a gás série Normal para bancada, convencional.
Placa de cocção a gás série Normal para bancada, convencional. Inclusive enchimento da junta perimetral desta com a bancada. Totalmente montada, instalada, ligada e verificada.
Inclui: Marcação através de molde. Fixação em paramento com elementos de ancoragem. Colocação do aparelho. Vedação de juntas. Ligação à rede eléctrica.
Critério de medição de projecto: Número de unidades previstas, segundo documentação gráfica de Projecto.
Critério de medição de obra: Medir-se-á o número de unidades realmente colocadas segundo especificações de Projecto.

| Código | Un | Descrição | Rendimento | Preço | Importância |
|---|---|---|---|---|---|
| mt32pgs010a | Ud | Placa de cocção a gás (butano/propano ou natural), convencional. (material) | 1.000 | 117.20 | 117.20 |
| mt32war010 | kg | Vedante elástico de poliuretano monocomponente para juntas. (material) | 0.200 | 9.77 | 1.95 |
| mo003 | h | Oficial de 1ª electricista. (mão de obra) | 0.775 | 19.38 | 15.02 |
| mo102 | h | Ajudante de electricista. (mão de obra) | 0.775 | 18.37 | 14.24 |
| % | % | Custos directos complementares | 2 % | 148.41 | 2.97 |
|  |  | Custos directos |  |  | 151.38 |
