# Revestimento mural interior com painel rígido protector de resinas termoplásticas de ABS

- Propriedade do ficheiro: CYPE Ingenieros S.A.
- Formato: FIEBDC-3/2016
- Programa: Gerador de preços para construção civil. CYPE Ingenieros, S.A.
- Data: 11/06/2024
- Moeda: EUR
- Custos indirectos: 3 %
- IVA: 23 %

## S Equipamentos fixos e sinalização

### SD Protecções

#### SDR Lâminas e painéis protectores para revestimentos murais

**SDR010** m² Revestimento mural interior com painel rígido protector de resinas termoplásticas de ABS.
Revestimento mural interior com painel rígido protector de resinas termoplásticas de ABS, de 2020x2580 mm e 3 mm de espessura, de cor branca. Colocação em obra: com cola de poliuretano.
Inclui: Preparação e limpeza do paramento vertical. Marcação e corte dos painéis. Aplicação da cola. Colocação dos painéis e das peças de terminação.
Critério de medição de projecto: Superfície medida segundo documentação gráfica de Projecto.
Critério de medição de obra: Medir-se-á a superfície realmente executada segundo especificações de Projecto.

| Código | Un | Descrição | Rendimento | Preço | Importância |
|---|---|---|---|---|---|
| mt53pdi040g | m² | Painel rígido protector de resinas termoplásticas de ABS, de 2020x2580 mm e 3 mm de espessura, de cor branca, Euroclasse B-s1, d0 de reacção ao fogo, segundo NP EN 13501-1, incluindo peças de remate, peças de esquina, peças especiais e acessórios de montagem. (material) | 1.05 | 34.28 | 35.994 |
| mt47adc110a | kg | Cola especial de poliuretano bicomponente. (material) | 0.5 | 4.67 | 2.335 |
| mo011 | h | Oficial de 1ª montador. (mão de obra) | 0.213 | 23.31 | 4.965 |
| mo080 | h | Ajudante de montador. (mão de obra) | 0.213 | 22.13 | 4.714 |
| % | % | Custos directos complementares | 2 % | 48.008 | 0.960 |
|  |  | Custos directos |  |  | 48.968 |

Resíduos:
- colocação: mt53pdi040g; factor de resíduo 0.06
- colocação: mt47adc110a Cola especial de poliuretano bicomponente; factor de resíduo 0.038685

## Recursos

**mt53pdi040g** m² Painel rígido protector de resinas termoplásticas de ABS
Dados técnicos: Custo energético 272.962 MJ; Emissão de CO2 10.361 kg; Código LER 17 09 04; Massa do elemento 3.15 kg; Volume 0.0021 m3
Resíduos:
- embalagem: re170203 Plástico. (componente de resíduo); rendimento 0.006 kg; Código LER 17 02 03; Massa do elemento 1 kg; Volume 0.001667 m3

**mt47adc110a** kg Cola especial de poliuretano bicomponente
Dados técnicos: Custo energético 144.471 MJ; Emissão de CO2 7.014 kg; Código LER 17 09 04; Massa do elemento 1 kg; Volume 0.000667 m3
Resíduos:
- embalagem: re170203 Plástico; rendimento 0.003 kg
