# Torneira monocomando para banheira

- Propriedade do ficheiro: CYPE Ingenieros S.A.
- Formato: FIEBDC-3/2016
- Programa: Gerador de preços para construção civil. CYPE Ingenieros, S.A.
- Data: 25/09/2024
- Moeda: EUR
- Custos indirectos: 3 %
- IVA: 23 %

## S Equipamentos fixos e sinalização

### SG Torneiras

#### SGB Para banheiras

**SGB020** Ud Torneira monocomando para banheira.
Torneira monocomando formada por torneira misturadora monocomando mural para banheira/chuveiro, de latão, acabamento cromado, com cartucho cerâmico, arejador, inversor, equipamento de chuveiro formado por chuveiro de mão e tubo flexível de latão. Inclusive elementos de ligação, válvula antirretorno e duas válvulas de seccionamento.
Inclui: Marcação. Colocação. Ligação e verificação do seu correcto funcionamento.
Critério de medição de projecto: Número de unidades previstas, segundo documentação gráfica de Projecto.
Critério de medição de obra: Medir-se-á o número de unidades realmente colocadas segundo especificações de Projecto.

| Código | Un | Descrição | Rendimento | Preço | Importância |
|---|---|---|---|---|---|
| mt31gma050aa | Ud | Torneira misturadora monocomando mural para banheira/chuveiro, de latão, acabamento cromado, com cartucho cerâmico, arejador, inversor, equipamento de chuveiro formado por chuveiro de mão e tubo flexível de latão, inclusive elementos de ligação, válvula antirretorno e duas válvulas de seccionamento; EN 200. (material) | 1 | 102.94 | 102.940 |
| mt37www010 | Ud | Material auxiliar para instalações de abastecimento de água. (material) | 1 | 1.4 | 1.400 |
| mo008 | h | Oficial de 1ª canalizador. (mão de obra) | 0.566 | 23.31 | 13.193 |
| % | % | Custos directos complementares | 2 % | 117.533 | 2.351 |
|  |  | Custos directos |  |  | 119.884 |
