# Vedação natural de urze, qualidade extra

- Propriedade do ficheiro: CYPE INGENIEROS, S.A.
- Formato: FIEBDC-3/2002
- Moeda: EUR
- Custos indirectos: 3.00 %
- IVA: 23.00 %

**UJV020** m² Vedação natural de urze, qualidade extra.
Vedação natural de urze, qualidade extra, tecida com arame galvanizado, fornecido em rolos de um a dois metros de altura, fixado com arame galvanizado sobre um suporte existente (não incluído neste preço). Completamente terminado.
Inclui: Colocação da vedação natural e fixação com arame galvanizado.
Critério de medição de projecto: Superfície medida segundo documentação gráfica de Projecto.
Critério de medição de obra: Medir-se-á a superfície realmente executada segundo especificações de Projecto.

| Código | Un | Descrição | Rendimento | Preço | Importância |
|---|---|---|---|---|---|
| mt48cnj010b | m² | Urze natural extra, tecida em rolos, H=1-2 m. (material) | 1.000 | 7.78 | 7.78 |
| mt08var050 | kg | Arame galvanizado para atar, de 1,30 mm de diâmetro. (material) | 0.100 | 1.10 | 0.11 |
| mo040 | h | Oficial de 1ª jardineiro. (mão de obra) | 0.223 | 17.19 | 3.83 |
| mo115 | h | Operário jardineiro. (mão de obra) | 0.223 | 16.12 | 3.59 |
| % | % | Custos directos complementares | 2 % | 15.31 | 0.31 |
|  |  | Custos directos |  |  | 15.62 |
