# Reabilitação energética de fachada

- Propriedade do ficheiro: CYPE INGENIEROS, S.A.
- Formato: FIEBDC-3/2002
- Moeda: EUR
- Custos indirectos: 3.00 %
- IVA: 23.00 %

**ZVE010** m² Reabilitação energética de fachada, através de sistema de fachada ventilada, de 1,6 cm de espessura, formado por placas cerâmicas extrudidas alveolares, ligeiras, de 300 mm de altura, de 500 a 700 mm de comprimento e 16 mm de espessura, gama de cores naturais, colocadas através de sistema de ancoragem horizontal contínuo oculto, sobre subestrutura suporte composta de perfis verticais em T, perfis horizontais para sustentação, molas e suportes para retenção dos perfis verticais fixados através de ancoragens e parafusos, e isolamento de painel de lã mineral, segundo EN 13162, de 40 mm de espessura, revestido numa das suas faces com um véu preto, resistência térmica 1,1 m²°C/W, condutibilidade térmica 0,035 W/(m°C), colocado topo a topo, fixado mecanicamente sobre fachada existente.
Reabilitação energética de fachada, através de sistema de fachada ventilada, de 1,6 cm de espessura, formado por placas cerâmicas extrudidas alveolares, ligeiras, de 300 mm de altura, de 500 a 700 mm de comprimento e 16 mm de espessura, gama de cores naturais, colocadas através de sistema de ancoragem horizontal contínuo oculto, sobre subestrutura suporte composta de perfis verticais em T, perfis horizontais para sustentação, molas e suportes para retenção dos perfis verticais fixados através de ancoragens e parafusos, e isolamento de painel de lã mineral, segundo EN 13162, de 40 mm de espessura, revestido numa das suas faces com um véu preto, resistência térmica 1,1 m²°C/W, condutibilidade térmica 0,035 W/(m°C), colocado topo a topo, fixado mecanicamente sobre fachada existente. Inclusive revestimento de padieiras, remates inferiores, ombreiras e reentrâncias, juntas e peças especiais.
Inclui: Preparação dos elementos de fixação incorporados previamente na obra. Corte e preparação do isolamento. Fixação do isolamento. Marcação dos eixos verticais e horizontais das juntas. Fixação das ancoragens ao paramento suporte. Realização de todos os trabalhos necessários para a execução das aberturas. Alinhamento, aprumo e nivelamento do revestimento cerâmico. Fixação definitiva das peças à substrutura suporte. Execução de encontros. Limpeza final do paramento.
Critério de medição de projecto: Superfície medida segundo documentação gráfica de Projecto, sem duplicar esquinas nem encontros, descontando todas as aberturas.
Critério de medição de obra: Medir-se-á a superfície realmente executada segundo especificações de Projecto, sem duplicar esquinas nem encontros, descontando todas as aberturas.

| Código | Un | Descrição | Rendimento | Preço | Importância |
|---|---|---|---|---|---|
| mt16lva070b | m² | Painel de lã mineral, segundo EN 13162, de 40 mm de espessura, revestido numa das suas faces com um véu preto, resistência térmica 1,1 m²°C/W, condutibilidade térmica 0,035 W/(m°C). (material) | 1.050 | 5.34 | 5.61 |
| mt16aaa020ab | Ud | Fixação mecânica para painéis isolantes de lã mineral, colocados directamente sobre a superfície suporte. (material) | 4.000 | 0.20 | 0.80 |
| mt16aaa030 | m | Fita autocolante para vedação de juntas. (material) | 0.440 | 0.30 | 0.13 |
| mt12pcm010aa | m² | Placa cerâmica extrudida alveolar, ligeira, de 300 mm de altura, de 500 a 700 mm de comprimento e 16 mm de espessura, gama de cores naturais, realizada com juntas horizontais macho-fêmea, para ocultação da subestrutura. (material) | 1.050 | 28.23 | 29.64 |
| mt12pcm015a | m² | Subestrutura suporte, composta de perfis verticais em T, perfis horizontais para sustentação, adesivo de montagem e suportes para retenção dos perfis verticais fixados através de ancoragens e parafusos. (material) | 1.000 | 24.25 | 24.25 |
| mo054 | h | Oficial de 1ª montador de isolamentos. (mão de obra) | 0.139 | 19.03 | 2.65 |
| mo101 | h | Ajudante de montador de isolamentos. (mão de obra) | 0.139 | 17.97 | 2.50 |
| mo052 | h | Oficial de 1ª montador de sistemas de fachadas pré-fabricadas. (mão de obra) | 1.022 | 19.03 | 19.45 |
| mo099 | h | Ajudante de montador de sistemas de fachadas pré-fabricadas. (mão de obra) | 1.022 | 17.97 | 18.37 |
| % | % | Custos directos complementares | 3 % | 103.40 | 3.10 |
|  |  | Custos directos |  |  | 106.50 |
