# Reabilitação energética de fachada

- Propriedade do ficheiro: CYPE INGENIEROS, S.A.
- Formato: FIEBDC-3/2002
- Moeda: EUR
- Custos indirectos: 3.00 %
- IVA: 23.00 %

**ZVS020** m² Reabilitação energética de fachada, através de sistema de fachada ventilada "ALUCOBOND", formado por painel compósito Alucobond Plus "ALUCOBOND", de 2000 a 6800 mm de comprimento, 555 mm de altura e 4 mm de espessura, composto por duas lâminas de liga de alumínio EN AW-5005-A, de 0,5 mm de espessura, lacadas com PVDF pela face exterior, acabamento Solid, cor Black, com filme de protecção de plástico, unidas por um núcleo central mineral, de 3 mm de espessura, Euroclasse B-s1, d0 de reacção ao fogo, formando uma cassete horizontal com dobras de 35 mm nos seus quatro lados, reforçada com perfis longitudinais SZ de alumínio colocados ao longo dos seus bordos superior e inferior e rebitados a estes cada 500 mm no máximo, com rebites de aço inoxidável e cabeça de alumínio; serão também dispostos perfis de alumínio ao longo das dobras verticais e reforços intermédios aderidos à sua face traseira, colocada através do sistema de cassetes horizontais sobre subestrutura suporte composta de montantes realizados com perfis em forma de omega, de alumínio extrudido, ancorados à superfície suporte com suportes de sustentação de alumínio e peças de neopreno para evitar as pontes térmicas, e isolamento de painel de lã mineral, segundo EN 13162, de 40 mm de espessura, revestido numa das suas faces com um véu preto, fixado mecanicamente sobre fachada existente.
Reabilitação energética de fachada, através de sistema de fachada ventilada "ALUCOBOND", formado por painel compósito Alucobond Plus "ALUCOBOND", de 2000 a 6800 mm de comprimento, 555 mm de altura e 4 mm de espessura, composto por duas lâminas de liga de alumínio EN AW-5005-A, de 0,5 mm de espessura, lacadas com PVDF pela face exterior, acabamento Solid, cor Black, com filme de protecção de plástico, unidas por um núcleo central mineral, de 3 mm de espessura, Euroclasse B-s1, d0 de reacção ao fogo, formando uma cassete horizontal com dobras de 35 mm nos seus quatro lados, reforçada com perfis longitudinais SZ de alumínio colocados ao longo dos seus bordos superior e inferior e rebitados a estes cada 500 mm no máximo, com rebites de aço inoxidável e cabeça de alumínio; serão também dispostos perfis de alumínio ao longo das dobras verticais e reforços intermédios aderidos à sua face traseira, colocada através do sistema de cassetes horizontais sobre subestrutura suporte composta de montantes realizados com perfis em forma de omega, de alumínio extrudido, de 4 m de comprimento máximo, ancorados à superfície suporte com suportes de sustentação de alumínio e peças de neopreno para evitar as pontes térmicas, fixados com parafusos de aço inoxidável, e isolamento de painel de lã mineral, segundo EN 13162, de 40 mm de espessura, revestido numa das suas faces com um véu preto, resistência térmica 1,1 m²°C/W, condutibilidade térmica 0,035 W/(m°C), colocado ao alto para evitar pontes térmicas, fixado mecanicamente sobre fachada existente e posterior vedação de todas as uniões entre painéis com fita de vedação de juntas. Inclusive p/p de formação de padieiras, remates inferiores, ombreiras e reentrâncias, juntas, execução de encontros e peças especiais.
Inclui: Preparação dos elementos de fixação incorporados previamente na obra. Corte e preparação do isolamento. Fixação do isolamento. Marcação dos eixos verticais e horizontais das juntas. Fixação das ancoragens ao paramento suporte. Realização de todos os trabalhos necessários para a execução das aberturas. Alinhamento, aprumo e nivelamento do revestimento. Fixação definitiva das peças à substrutura suporte. Limpeza final do paramento.
Critério de medição de projecto: Superfície medida segundo documentação gráfica de Projecto, sem duplicar esquinas nem encontros, descontando todas as aberturas.
Critério de medição de obra: Medir-se-á a superfície realmente executada segundo especificações de Projecto, sem duplicar esquinas nem encontros, descontando todas as aberturas.

| Código | Un | Descrição | Rendimento | Preço | Importância |
|---|---|---|---|---|---|
| mt16lva070b | m² | Painel de lã mineral, segundo EN 13162, de 40 mm de espessura, revestido numa das suas faces com um véu preto, resistência térmica 1,1 m²°C/W, condutibilidade térmica 0,035 W/(m°C). (material) | 1.050 | 5.34 | 5.61 |
| mt16aaa020ab | Ud | Fixação mecânica para painéis isolantes de lã mineral, colocados directamente sobre a superfície suporte. (material) | 4.000 | 0.20 | 0.80 |
| mt16aaa030 | m | Fita autocolante para vedação de juntas. (material) | 0.440 | 0.30 | 0.13 |
| mt12pra010aaa1 | m² | Painel compósito Alucobond Plus "ALUCOBOND", de 2000 a 6800 mm de comprimento, 555 mm de altura e 4 mm de espessura, composto por duas lâminas de liga de alumínio EN AW-5005-A, de 0,5 mm de espessura, lacadas com PVDF pela face exterior, acabamento Solid, cor Black, com filme de protecção de plástico, unidas por um núcleo central mineral, de 3 mm de espessura, Euroclasse B-s1, d0 de reacção ao fogo, formando uma cassete horizontal com dobras de 35 mm nos seus quatro lados, reforçada com perfis longitudinais SZ de alumínio colocados ao longo dos seus bordos superior e inferior e rebitados a estes cada 500 mm no máximo, com rebites de aço inoxidável e cabeça de alumínio; serão também dispostos perfis de alumínio ao longo das dobras verticais e reforços intermédios aderidos à sua face traseira. (material) | 1.050 | 46.93 | 49.28 |
| mt12pra100a | m² | Subestrutura suporte composta de montantes realizados com perfis em forma de omega, de alumínio extrudido, de 4 m de comprimento máximo, ancorados à superfície suporte com suportes de sustentação de alumínio e peças de neopreno para evitar as pontes térmicas, fixados com parafusos de aço inoxidável. (material) | 1.000 | 31.50 | 31.50 |
| mo054 | h | Oficial de 1ª montador de isolamentos. (mão de obra) | 0.139 | 17.41 | 2.42 |
| mo101 | h | Ajudante de montador de isolamentos. (mão de obra) | 0.139 | 16.45 | 2.29 |
| mo052 | h | Oficial de 1ª montador de sistemas de fachadas pré-fabricadas. (mão de obra) | 0.929 | 17.41 | 16.17 |
| mo099 | h | Ajudante de montador de sistemas de fachadas pré-fabricadas. (mão de obra) | 0.929 | 16.45 | 15.28 |
| % | % | Custos directos complementares | 3 % | 123.48 | 3.70 |
|  |  | Custos directos |  |  | 127.18 |
