# Poço drenante, de betão simples

- Propriedade do ficheiro: CYPE INGENIEROS, S.A.
- Formato: FIEBDC-3/2002
- Moeda: EUR
- Custos indirectos: 3.00 %
- IVA: 23.00 %

## A Acondicionamento do terreno

### AU Drenagens

#### AUP Poços

**AUP020** Ud Poço drenante, de betão simples.
Fornecimento e montagem de poço drenante composto por elementos pré-fabricados de betão simples, de 1,00 m de diâmetro interior e de 1,5 m de altura útil interior, formado por: base de 25 cm de espessura de betão C35/45 (XC4(P) + XA2(P); D25; S2; Cl 0,2) ligeiramente armada com malha electrossoldada AR82 100x300 mm de aço A500 EL; cone assimétrico pré-fabricado de betão simples, com união rígida macho-fêmea com junta de borracha, segundo EN 1917, de 100 a 60 cm de diâmetro interior e 60 cm de altura, resistência à compressão maior que 250 kg/cm²; manilha pré-fabricada de betão simples, com união rígida macho-fêmea com junta de borracha, segundo EN 1917, de 100 cm de diâmetro interior e 50 cm de altura, resistência à compressão maior que 250 kg/cm²; enchimento do tardoz do poço com betão simples C16/20 (X0(P); D25; S2; Cl 1,0); com tampa e aro de ferro fundido classe D-400 segundo NP EN 124, instalado em faixas de rodagem, incluindo vias pedonais, ou zonas de estacionamento para todo o tipo de veículos. Inclusive material para ligações e remates, junta expansiva para vedação de juntas e material elastómero para ajuste entre a tampa e aro.
Critérios considerados na determinação do preço da unidade de obra: O preço não inclui a escavação, as bombas de drenagem nem o enchimento perimetral posterior com material de drenagem.
Inclui: Marcação. Colocação da malha electrossoldada. Betonagem e compactação do betão na execução da base. Montagem. Formação do canal no fundo da câmara de inspecção. Execução de furos para a ligação dos colectores à câmara de inspecção. Ligação dos colectores ao poço. Vedação de juntas. Colocação dos degraus. Betonagem e compactação do betão no enchimento do perímetro exterior do poço. Colocação de aro, tampa amovível e acessórios. Verificação do seu correcto funcionamento.
Critério de medição de projecto: Número de unidades previstas, segundo documentação gráfica de Projecto.
Critério de medição de obra: Medir-se-á o número de unidades realmente executadas segundo especificações de Projecto.

| Código | Un | Descrição | Rendimento | Preço | Importância |
|---|---|---|---|---|---|
| mt10haf020bElla | m³ | Betão C35/45 (XC4(P) + XA2(P); D25; S2; Cl 0,2), fabricado em central, segundo NP EN 206. (material) | 0.450 | 101.29 | 45.58 |
| mt07ame020llc | m² | Malha electrossoldada AR82 100x300 mm, com arames longitudinais de 8,2 mm de diâmetro e arames transversais de 6,5 mm de diâmetro, aço A500 EL. (material) | 1.750 | 8.55 | 14.96 |
| mt46phm010b | Ud | Manilha pré-fabricada de betão simples, com união rígida macho-fêmea com junta de borracha, segundo EN 1917, de 100 cm de diâmetro interior e 50 cm de altura, resistência à compressão maior que 250 kg/cm², para formação de câmara de inspecção. (material) | 1.000 | 40.45 | 40.45 |
| mt46phm020b | Ud | Cone assimétrico pré-fabricado de betão simples, com união rígida macho-fêmea com junta de borracha, segundo EN 1917, de 100 a 60 cm de diâmetro interior e 60 cm de altura, resistência à compressão maior que 250 kg/cm², para formação de câmara de inspecção. (material) | 1.000 | 57.13 | 57.13 |
| mt46tpr010q | Ud | Tampa circular com bloqueio através de trincos e aro de ferro fundido dúctil de 850 mm de diâmetro exterior e 100 mm de altura, passagem livre de 600 mm, para câmara, classe D-400 segundo NP EN 124. Tampa revestida com tinta betuminosa e aro provido de junta de insonorização de polietileno e dispositivo anti-roubo. (material) | 1.000 | 117.49 | 117.49 |
| mt46phm050 | Ud | Degrau de polipropileno enformado em U, para câmara, de 330x160 mm, secção transversal de D=25 mm, segundo EN 1917. (material) | 4.000 | 4.75 | 19.00 |
| mt10hmf020da | m³ | Betão simples C16/20 (X0(P); D25; S2; Cl 1,0), fabricado em central, segundo NP EN 206. (material) | 1.350 | 73.79 | 99.62 |
| mt46phm060 | m | Junta expansiva de estrutura maciça, segundo NP EN 681-1. (material) | 1.000 | 3.28 | 3.28 |
| mq04cag010a | h | Camião com grua de carga máxima 6 t. (equipamento) | 0.220 | 56.47 | 12.42 |
| au00auh040 |  | Vibrador de betão, eléctrico. | 1.000 | 0.00 | 0.00 |
| mo020 | h | Oficial de 1ª construção. (mão de obra) | 4.180 | 22.68 | 94.80 |
| mo113 | h | Operário não qualificado construção. (mão de obra) | 2.173 | 21.45 | 46.61 |
| % | % | Custos directos complementares | 2 % | 551.34 | 11.03 |
|  |  | Custos directos |  |  | 562.37 |
