# Enchimento localizado com agregados reciclados, para drenagem

- Propriedade do ficheiro: CYPE INGENIEROS, S.A.
- Formato: FIEBDC-3/2002
- Moeda: EUR
- Custos indirectos: 3.00 %
- IVA: 23.00 %

## A Acondicionamento do terreno

### AU Drenagens

#### AUR Enchimentos

**AUR031** m³ Enchimento localizado com agregados reciclados, para drenagem.
Enchimento localizado com agregado reciclado de betão de 40 a 80 mm de diâmetro, para drenagem, e compactação em camadas sucessivas de 20 cm de espessura máxima com apiloador (saltitão) de condução manual.
Critérios considerados na determinação do preço da unidade de obra: O preço não inclui a rede de drenagem.
Inclui: Descarga no local de trabalho dos inertes a utilizar nos trabalhos de enchimento. Implantação geral e de níveis. Espalhamento do material de enchimento em camadas de espessura uniforme. Humidificação ou secagem de cada camada. Compactação.
Critério de medição de projecto: Volume medido sobre os desenhos de perfis transversais do Projecto, que definem o movimento de terras a realizar em obra.
Critério de medição de obra: Medir-se-á, em perfil compactado, o volume realmente executado segundo especificações de Projecto, sem incluir os incrementos por excessos de escavação não autorizados.

| Código | Un | Descrição | Rendimento | Preço | Importância |
|---|---|---|---|---|---|
| mt01aro010h | t | Agregado reciclado de betão, de granulometria compreendida entre 40 e 80 mm, fornecido através de camião. (material) | 2.325 | 9.87 | 22.95 |
| mt08aaa010a | m³ | Água. (material) | 0.008 | 1.53 | 0.01 |
| mq01pan070b | h | Mini pá carregadora sobre pneus, de 52 kW/1 m³ kW. (equipamento) | 0.028 | 37.53 | 1.05 |
| mq02rop020 | h | Apiloador (Saltitão) de condução manual, de 80 kg, com placa de 30x30 cm. (equipamento) | 0.395 | 4.00 | 1.58 |
| mo113 | h | Operário não qualificado construção. (mão de obra) | 0.395 | 21.45 | 8.47 |
| % | % | Custos directos complementares | 2 % | 34.06 | 0.68 |
|  |  | Custos directos |  |  | 34.74 |
