# FIEBDC-3

- Propriedade do ficheiro: CYPE INGENIEROS, S.A.
- Formato: FIEBDC-3/2002
- Moeda: EUR
- Custos indirectos: 3.00 %
- IVA: 23.00 %

| Código | Un | Descrição | Preço |
|---|---|---|---|
| mt07ame020frb | m² | Malha electrossoldada AQ50 100x100 mm, com arames longitudinais de 5 mm de diâmetro e arames transversais de 5,0 mm de diâmetro, aço A500 EL. (material) | 3.36 |
| mt08var050 | kg | Arame galvanizado para atar, de 1,30 mm de diâmetro. (material) | 1.11 |
| op00ata010 |  | Máquina de amarrar ferro. | 0.00 |
| op00ciz020 |  | Guilhotina para aço em varões nervurados. | 0.00 |
| mo042 | h | Oficial de 1ª armador de ferro. (mão de obra) | 17.69 |
| mo088 | h | Ajudante de armador de ferro. (mão de obra) | 17.27 |
| % | % | Custos directos complementares | 0.00 |
| CHA020 | m² |  |  |

## Outros textos do ficheiro
- Malha electrossoldada AQ50 de aço A500 EL, colocada em obra, em muro de contenção 3
