# Aço para betão

- Propriedade do ficheiro: CYPE INGENIEROS, S.A.
- Formato: FIEBDC-3/2002
- Moeda: EUR
- Custos indirectos: 3.00 %
- IVA: 23.00 %

## E Estruturas

### EN Betões, aços e cofragens

#### ENA Aços

**ENA010** kg Aço para betão.
Aço A400 NR para elaboração da armadura (corte, dobragem e moldagem de elementos) em fábrica e montagem em pilar. Inclusive arame de atar e separadores.
Inclui: Corte e dobragem da armadura. Montagem e colocação da armadura. Fixação da armadura.
Critério de medição de projecto: Peso teórico calculado segundo documentação gráfica de Projecto.
Critério de medição de obra: Será calculado o peso teórico da armadura executada segundo especificações de Projecto.

| Código | Un | Descrição | Rendimento | Preço | Importância |
|---|---|---|---|---|---|
| mt07sep010ac | Ud | Separador homologado de plástico, para armaduras de pilares de vários diâmetros. (material) | 0.100 | 0.08 | 0.01 |
| mt07aco040b | kg | Armadura elaborada em fábrica com aço em varões nervurados, A400 NR, de vários diâmetros. (material) | 1.000 | 1.75 | 1.75 |
| mt08var050 | kg | Arame galvanizado para atar, de 1,30 mm de diâmetro. (material) | 0.005 | 1.53 | 0.01 |
| op00ciz020 |  | Guilhotina para aço em varões nervurados. | 1.000 | 0.00 | 0.00 |
| op00ata010 |  | Máquina de amarrar ferro. | 1.000 | 0.00 | 0.00 |
| mo043 | h | Oficial de 1ª armador de ferro. (mão de obra) | 0.008 | 25.68 | 0.21 |
| mo090 | h | Ajudante de armador de ferro. (mão de obra) | 0.008 | 25.06 | 0.20 |
| % | % | Custos directos complementares | 2 % | 2.18 | 0.04 |
|  |  | Custos directos |  |  | 2.22 |
