# Bidão para armazenar resíduos perigosos

- Propriedade do ficheiro: CYPE INGENIEROS, S.A.
- Formato: FIEBDC-3/2002
- Moeda: EUR
- Custos indirectos: 3.00 %
- IVA: 23.00 %

## G Gestão de resíduos

### GE Gestão de resíduos perigosos

#### GEA Armazenamento de resíduos perigosos

**GEA010** Ud Bidão para armazenar resíduos perigosos.
Bidão de 100 litros de capacidade para resíduos perigosos procedentes da construção ou demolição, apto para armazenar resíduos da decapagem ou eliminação de tinta e verniz contendo solventes orgânicos ou outras substâncias perigosas.
Inclui: Fornecimento e colocação. Marcação do recipiente com a etiqueta correspondente.
Critério de medição de projecto: Número de unidades previstas, segundo documentação gráfica de Projecto.
Critério de medição de obra: Medir-se-á o número de unidades realmente executadas segundo especificações de Projecto.

| Código | Un | Descrição | Rendimento | Preço | Importância |
|---|---|---|---|---|---|
| mt08grg010b | Ud | Bidão de 100 litros de capacidade, apto para armazenar resíduos perigosos. (material) | 1.000 | 53.13 | 53.13 |
| mo113 | h | Operário não qualificado construção. (mão de obra) | 0.110 | 21.45 | 2.36 |
| % | % | Custos directos complementares | 2 % | 55.49 | 1.11 |
|  |  | Custos directos |  |  | 56.60 |
