# Bidão para armazenar resíduos perigosos

- Propriedade do ficheiro: CYPE INGENIEROS, S.A.
- Formato: FIEBDC-3/2002
- Moeda: EUR
- Custos indirectos: 3.00 %
- IVA: 23.00 %

## G Gestão de resíduos

### GE Gestão de resíduos perigosos

#### GEA Armazenamento de resíduos perigosos

**GEA010** Ud Bidão para armazenar resíduos perigosos.
Bidão de 60 litros de capacidade para resíduos perigosos procedentes da construção ou demolição, apto para armazenar embalagens contendo ou contaminadas por resíduos de substâncias perigosas.
Inclui: Fornecimento e colocação. Marcação do recipiente com a etiqueta correspondente.
Critério de medição de projecto: Número de unidades previstas, segundo documentação gráfica de Projecto.
Critério de medição de obra: Medir-se-á o número de unidades realmente executadas segundo especificações de Projecto.

| Código | Un | Descrição | Rendimento | Preço | Importância |
|---|---|---|---|---|---|
| mt08grg010a | Ud | Bidão de 60 litros de capacidade, apto para armazenar resíduos perigosos. (material) | 1.000 | 40.87 | 40.87 |
| mo113 | h | Operário não qualificado construção. (mão de obra) | 0.110 | 21.45 | 2.36 |
| % | % | Custos directos complementares | 2 % | 43.23 | 0.86 |
|  |  | Custos directos |  |  | 44.09 |
