# Taxa por entrega de contentor com resíduos inertes a operador licenciado de gestão de resíduos

- Propriedade do ficheiro: CYPE INGENIEROS, S.A.
- Formato: FIEBDC-3/2002
- Moeda: EUR
- Custos indirectos: 3.00 %
- IVA: 23.00 %

## G Gestão de resíduos

### GR Gestão de resíduos inertes

#### GRB Entrega de resíduos inertes a operador licenciado

**GRB010** Ud Taxa por entrega de contentor com resíduos inertes a operador licenciado de gestão de resíduos.
Taxa por entrega de contentor de 7 m³ com resíduos inertes de ladrilhos, telhas e materiais cerâmicos, produzidos em obras de construção e/ou demolição, em aterro específico ou operador licenciado de gestão de resíduos.
Critérios considerados na determinação do preço da unidade de obra: O preço não inclui o serviço de entrega, o aluguer, a recolha em obra do contentor nem o transporte.
Critério de medição de projecto: Número de unidades previstas, segundo documentação gráfica de Projecto.
Critério de medição de obra: Serão medidas o número de unidades realmente entregadas segundo especificações de Projecto.

| Código | Un | Descrição | Rendimento | Preço | Importância |
|---|---|---|---|---|---|
| mq04res020bK | Ud | Taxa por entrega de contentor de 7 m³ com resíduos inertes de tijolos, telhas e materiais cerâmicos, produzidos em obras de construção e/ou demolição, em aterro específico ou operador licenciado de gestão de resíduos. (equipamento) | 1.100 | 49.10 | 54.01 |
| % | % | Custos directos complementares | 2 % | 54.01 | 1.08 |
|  |  | Custos directos |  |  | 55.09 |
