# Transformador em banho de óleo

- Propriedade do ficheiro: CYPE INGENIEROS, S.A.
- Formato: FIEBDC-3/2002
- Moeda: EUR
- Custos indirectos: 3.00 %
- IVA: 23.00 %

## I Instalações

### IU Urbanas

#### IUC Centros de transformação

**IUC010** Ud Transformador em banho de óleo.
Transformador trifásico em banho de óleo, com refrigeração natural, de 50 kVA de potência, de 24 kV de tensão atribuída, 20 kV de tensão do primário e 420 V de tensão do secundário em vazio, de 50 Hz de frequência, e grupo de ligação Dyn11. Inclusive acessórios necessários para a sua correcta instalação.
Inclui: Montagem, ligação e verificação do seu correcto funcionamento.
Critério de medição de projecto: Número de unidades previstas, segundo documentação gráfica de Projecto.
Critério de medição de obra: Medir-se-á o número de unidades realmente executadas segundo especificações de Projecto.

| Código | Un | Descrição | Rendimento | Preço | Importância |
|---|---|---|---|---|---|
| mt35tra010b | Ud | Transformador trifásico em banho de óleo, com refrigeração natural, de 50 kVA de potência, de 24 kV de tensão atribuída, 20 kV de tensão do primário e 420 V de tensão do secundário em vazio, de 50 Hz de frequência, e grupo de ligação Dyn11. Segundo EN 50464 e IEC 60076-1. (material) | 1.000 | 3193.70 | 3193.70 |
| mo003 | h | Oficial de 1ª electricista. (mão de obra) | 8.800 | 23.31 | 205.13 |
| mo102 | h | Ajudante de electricista. (mão de obra) | 8.800 | 22.09 | 194.39 |
| % | % | Custos directos complementares | 2 % | 3593.22 | 71.86 |
|  |  | Custos directos |  |  | 3665.08 |
