# Cela modular

- Propriedade do ficheiro: CYPE INGENIEROS, S.A.
- Formato: FIEBDC-3/2002
- Moeda: EUR
- Custos indirectos: 3.00 %
- IVA: 23.00 %

## I Instalações

### IU Urbanas

#### IUC Centros de transformação

**IUC020** Ud Cela modular.
Cela de corte geral, de 24 kV de tensão atribuída, 400 A de intensidade nominal, 450x735x1740 mm, com isolamento integral de SF6, formada por corpo metálico, barramento de cobre e interruptor tripolar. Inclusive acessórios necessários para a sua correcta instalação.
Inclui: Montagem, ligação e verificação do seu correcto funcionamento.
Critério de medição de projecto: Número de unidades previstas, segundo documentação gráfica de Projecto.
Critério de medição de obra: Medir-se-á o número de unidades realmente executadas segundo especificações de Projecto.

| Código | Un | Descrição | Rendimento | Preço | Importância |
|---|---|---|---|---|---|
| mt35amt030a | Ud | Cela de corte geral, de 24 kV de tensão atribuída, 400 A de intensidade nominal, 450x735x1740 mm, com isolamento integral de SF6, formada por corpo metálico, barramento de cobre e interruptor tripolar. (material) | 1.000 | 5823.44 | 5823.44 |
| mo003 | h | Oficial de 1ª electricista. (mão de obra) | 2.200 | 23.31 | 51.28 |
| mo102 | h | Ajudante de electricista. (mão de obra) | 2.200 | 22.09 | 48.60 |
| % | % | Custos directos complementares | 2 % | 5923.32 | 118.47 |
|  |  | Custos directos |  |  | 6041.79 |
