# Fossa séptica compacta de polietileno de alta densidade (PEAD/HDPE), com pré-filtro e filtro biológico aeróbio com biodiscos, de 75000 litros, de 2320 mm de diâmetro e 19440 mm de comprimento

- Propriedade do ficheiro: CYPE INGENIEROS, S.A.
- Formato: FIEBDC-3/2002
- Moeda: EUR
- Custos indirectos: 3.00 %
- IVA: 23.00 %

## I Instalações

### IU Urbanas

#### IUE Tratamento de águas residuais

**IUE050** Ud Fossa séptica compacta de polietileno de alta densidade (PEAD/HDPE), com pré-filtro e filtro biológico aeróbio com biodiscos, de 75000 litros, de 2320 mm de diâmetro e 19440 mm de comprimento.
Fornecimento e instalação de fossa séptica compacta de polietileno de alta densidade (PEAD/HDPE), com pré-filtro e filtro biológico aeróbio com biodiscos, de 75000 litros, de 2320 mm de diâmetro e 19440 mm de comprimento, com duas bocas de acesso de 600 mm de diâmetro, boca de entrada e boca de saída de 160 mm de diâmetro.
Inclui: Marcação. Colocação. Ligação e verificação do seu correcto funcionamento.
Critério de medição de projecto: Número de unidades previstas, segundo documentação gráfica de Projecto.
Critério de medição de obra: Medir-se-á o número de unidades realmente executadas segundo especificações de Projecto.

| Código | Un | Descrição | Rendimento | Preço | Importância |
|---|---|---|---|---|---|
| mt46fsp210q | Ud | Fossa séptica compacta de polietileno de alta densidade (PEAD/HDPE), com pré-filtro e filtro biológico aeróbio com biodiscos, de 75000 litros, de 2320 mm de diâmetro e 19440 mm de comprimento, com duas bocas de acesso de 600 mm de diâmetro, boca de entrada e boca de saída de 160 mm de diâmetro, para tratamento de águas residuais. (material) | 1.000 | 25906.09 | 25906.09 |
| mo008 | h | Oficial de 1ª canalizador. (mão de obra) | 4.416 | 17.41 | 76.88 |
| mo107 | h | Ajudante de canalizador. (mão de obra) | 4.416 | 16.42 | 72.51 |
| % | % | Custos directos complementares | 2 % | 26055.48 | 521.11 |
|  |  | Custos directos |  |  | 26576.59 |
