# Apoio de madeira

- Propriedade do ficheiro: CYPE INGENIEROS, S.A.
- Formato: FIEBDC-3/2002
- Moeda: EUR
- Custos indirectos: 3.00 %
- IVA: 23.00 %

## I Instalações

### IU Urbanas

#### IUL Linhas aéreas

**IUL010** Ud Apoio de madeira.
Poste de madeira de pinho de primeira qualidade, de 8 m de altura, 24 cm de diâmetro na base e 11 cm de diâmetro na ponta, acabamento creosotado, encastrado directamente em solo coerente. Incluindo escavação com meios mecânicos, enchimento com pedra, preenchimento posterior com terras da própria escavação, transporte e descarga. Totalmente montado.
Inclui: Marcação. Transporte e descarga. Escavação. Eliminação das terras soltas do fundo da escavação. Levantamento do poste. Colocação e aprumo. Enchimento com pedra. Enchimento com terras da própria escavação. Eliminação de restos, limpeza final e remoção de entulho. Carga de entulho para camião ou contentor.
Critério de medição de projecto: Número de unidades previstas, segundo documentação gráfica de Projecto.
Critério de medição de obra: Medir-se-á o número de unidades realmente executadas segundo especificações de Projecto.

| Código | Un | Descrição | Rendimento | Preço | Importância |
|---|---|---|---|---|---|
| mt35pya010c | Ud | Poste de madeira de pinho de primeira qualidade, de 8 m de altura, 24 cm de diâmetro na base e 11 cm de diâmetro na ponta, acabamento creosotado, segundo EN 14229. (material) | 1.000 | 121.05 | 121.05 |
| mq01exn010i | h | Miniretroescavadora sobre pneus, de 37,5 kW. (equipamento) | 0.385 | 52.19 | 20.09 |
| mq04cag010a | h | Camião com grua de carga máxima 6 t. (equipamento) | 0.770 | 56.47 | 43.48 |
| mo020 | h | Oficial de 1ª construção. (mão de obra) | 2.090 | 22.68 | 47.40 |
| mo077 | h | Ajudante de construção. (mão de obra) | 2.090 | 22.13 | 46.25 |
| % | % | Custos directos complementares | 2 % | 278.27 | 5.57 |
|  |  | Custos directos |  |  | 283.84 |
