# Apoio metálico de presilha

- Propriedade do ficheiro: CYPE INGENIEROS, S.A.
- Formato: FIEBDC-3/2002
- Moeda: EUR
- Custos indirectos: 3.00 %
- IVA: 23.00 %

## I Instalações

### IU Urbanas

#### IUL Linhas aéreas

**IUL013** Ud Apoio metálico de presilha.
Apoio metálico de presilha, de 14 m de altura e 1250 daN de esforço nominal, composto de cabeça prismática e fuste tronco-piramidal de secção quadrada, encastrado em cubo de betão C25/30 (X0(P); D25; S2; Cl 0,4), fabricado em central, betonado desde camião, em solo incoerentes. Incluindo escavação para fundação com meios mecânicos, transporte e descarga. Totalmente montado.
Inclui: Marcação. Transporte e descarga. Escavação da fundação. Eliminação das terras soltas do fundo da escavação. Levantamento do apoio. Colocação e aprumo. Betonagem e compactação do betão. Eliminação de restos, limpeza final e remoção de entulho. Carga de entulho para camião ou contentor.
Critério de medição de projecto: Número de unidades previstas, segundo documentação gráfica de Projecto.
Critério de medição de obra: Medir-se-á o número de unidades realmente executadas segundo especificações de Projecto.

| Código | Un | Descrição | Rendimento | Preço | Importância |
|---|---|---|---|---|---|
| mt35pya040kk | Ud | Apoio metálico de presilha, de 14 m de altura e 1250 daN de esforço nominal, composto de cabeça prismática e fuste tronco-piramidal de secção quadrada. (material) | 1.000 | 956.50 | 956.50 |
| mt10hmf020ha | m³ | Betão simples C25/30 (X0(P); D25; S2; Cl 0,4), fabricado em central, segundo NP EN 206. (material) | 2.662 | 80.27 | 213.68 |
| mq01exn010i | h | Miniretroescavadora sobre pneus, de 37,5 kW. (equipamento) | 0.484 | 52.19 | 25.26 |
| mq04cag010a | h | Camião com grua de carga máxima 6 t. (equipamento) | 1.595 | 56.47 | 90.07 |
| mo020 | h | Oficial de 1ª construção. (mão de obra) | 2.695 | 22.68 | 61.12 |
| mo077 | h | Ajudante de construção. (mão de obra) | 2.695 | 22.13 | 59.64 |
| % | % | Custos directos complementares | 2 % | 1406.27 | 28.13 |
|  |  | Custos directos |  |  | 1434.40 |
