# Fresagem do terreno

- Propriedade do ficheiro: CYPE INGENIEROS, S.A.
- Formato: FIEBDC-3/2002
- Moeda: EUR
- Custos indirectos: 3.00 %
- IVA: 23.00 %

## J Jardins

### JA Preparação do terreno

#### JAB Acondicionamento físico

**JAB050** m² Fresagem do terreno.
Fresagem do terreno compacto, com meios manuais, através de motocultor, efectuando duas passagens cruzadas, alcançando uma profundidade entre 10 e 15 cm e a desagregação completa dos torrões.
Inclui: Fresagem do terreno. Sinalização e protecção do terreno.
Critério de medição de projecto: Superfície medida em projecção horizontal, segundo documentação gráfica de Projecto.
Critério de medição de obra: Medir-se-á, em projecção horizontal, a superfície realmente executada segundo especificações de Projecto.

| Código | Un | Descrição | Rendimento | Preço | Importância |
|---|---|---|---|---|---|
| mq09mot010 | h | Motocultor 60/80 cm. (equipamento) | 0.009 | 3.08 | 0.03 |
| mo086 | h | Ajudante de jardineiro. (mão de obra) | 0.009 | 22.13 | 0.20 |
| % | % | Custos directos complementares | 2 % | 0.23 | 0.00 |
|  |  | Custos directos |  |  | 0.23 |
