# Espalhamento de terra vegetal

- Propriedade do ficheiro: CYPE INGENIEROS, S.A.
- Formato: FIEBDC-3/2002
- Moeda: EUR
- Custos indirectos: 3.00 %
- IVA: 23.00 %

## J Jardins

### JA Preparação do terreno

#### JAC Fornecimento de terras e substratos

**JAC010** m³ Espalhamento de terra vegetal.
Terra vegetal crivada fornecida a granel, espalhada sobre o terreno com meios manuais, num raio máximo desde o lugar de descarga de até 100 m, para formar uma camada de espessura uniforme até 10 cm.
Inclui: Espalhamento da terra. Nivelamentos e remates. Recolha de restos. Carga para camião ou contentor dos restos.
Critério de medição de projecto: Volume a espalhar, segundo documentação gráfica de Projecto.
Critério de medição de obra: Medir-se-á o volume realmente executado segundo especificações de Projecto.

| Código | Un | Descrição | Rendimento | Preço | Importância |
|---|---|---|---|---|---|
| mt48tie030a | m³ | Terra vegetal crivada, fornecida a granel. (material) | 1.000 | 24.21 | 24.21 |
| mo040 | h | Oficial de 1ª jardineiro. (mão de obra) | 0.044 | 22.68 | 1.00 |
| mo086 | h | Ajudante de jardineiro. (mão de obra) | 0.550 | 22.13 | 12.17 |
| % | % | Custos directos complementares | 2 % | 37.38 | 0.75 |
|  |  | Custos directos |  |  | 38.13 |
