# Vedação natural

- Propriedade do ficheiro: CYPE INGENIEROS, S.A.
- Formato: FIEBDC-3/2002
- Moeda: EUR
- Custos indirectos: 3.00 %
- IVA: 23.00 %

## J Jardins

### JV Vedação e ocultação

#### JVC Vedações naturais

**JVC010** m² Vedação natural.
Vedação de brezo natural, gramagem grossa, 8 kg/m², tecido a cada 10 cm com rame galvanizado de 1 mm de diâmetro, ocultação de 100%, fixado com arame galvanizado sobre um suporte existente.
Inclui: Colocação da vedação natural e fixação com arame galvanizado.
Critério de medição de projecto: Superfície medida segundo documentação gráfica de Projecto.
Critério de medição de obra: Medir-se-á a superfície realmente executada segundo especificações de Projecto.

| Código | Un | Descrição | Rendimento | Preço | Importância |
|---|---|---|---|---|---|
| mt48cnj010n | m² | Brezo natural, gramagem grossa, 8 kg/m², tecido a cada 10 cm com rame galvanizado de 1 mm de diâmetro, ocultação de 100%, fornecido em rolos de 200 cm de altura e 300 cm de comprimento. (material) | 1.000 | 23.70 | 23.70 |
| mt08var050 | kg | Arame galvanizado para atar, de 1,30 mm de diâmetro. (material) | 0.100 | 1.53 | 0.15 |
| mo040 | h | Oficial de 1ª jardineiro. (mão de obra) | 0.110 | 24.63 | 2.71 |
| mo115 | h | Operário jardineiro. (mão de obra) | 0.110 | 23.29 | 2.56 |
| % | % | Custos directos complementares | 2 % | 29.12 | 0.58 |
|  |  | Custos directos |  |  | 29.70 |
