# Pavimento desportivo de relva sintética

- Propriedade do ficheiro: CYPE INGENIEROS, S.A.
- Formato: FIEBDC-3/2002
- Moeda: EUR
- Custos indirectos: 3.00 %
- IVA: 23.00 %

## M Pavimentos urbanos

### MD Pavimentos desportivos

#### MDB De relva sintética

**MDB005** m² Pavimento desportivo de relva sintética.
Pavimento desportivo para pista multidesporto, formado por relva sintética, cor verde, composto de mechas rectas monofilamento bicolor com forma de diamante de 3/8" de fibra 100% polietileno resistente aos raios UV, 12000/6 decitex, 250 microns de espessura, combinadas com fibra texturizada com 8000/8 decitex e 140 microns de espessura, tecidas sobre base com dupla camada de polipropileno reforçada com uma camada de feltro, com termo-fixação e vedação com látex à base de um copolímero de acetato de vinil etileno, de 30 mm de altura de filamento, 32 mm de altura total de tapete, 2453 g/m² e 16800 mechas/m², com linhas de jogo de relva sintética, Compograss MD TXT 30/16.8 (12.0+8.0) Línea Blanca, cor branco, banda de ligação de geotêxtil de polipropileno, de 300 mm de largura e cola de poliuretano bicomponente, lastrado com 16 kg/m² de inerte silício, de granulometria compreendida entre 0,4 e 0,8 mm.
Critérios considerados na determinação do preço da unidade de obra: O preço não inclui a superfície base.
Inclui: Marcação das dimensões do campo. Colocação da relva sintética. Marcação e corte das linhas de jogo. Colocação da relva sintética para as linhas de jogo. Espalhar na superfície.
Critério de medição de projecto: Superfície medida em projecção horizontal, segundo documentação gráfica de Projecto.
Critério de medição de obra: Medir-se-á, em projecção horizontal, a superfície realmente executada segundo especificações de Projecto.

| Código | Un | Descrição | Rendimento | Preço | Importância |
|---|---|---|---|---|---|
| mt47cit201d | m² | Relva sintética, cor verde, composto de mechas rectas monofilamento bicolor com forma de diamante de 3/8" de fibra 100% polietileno resistente aos raios UV, 12000/6 decitex, 250 microns de espessura, combinadas com fibra texturizada com 8000/8 decitex e 140 microns de espessura, tecidas sobre base com dupla camada de polipropileno reforçada com uma camada de feltro, com termo-fixação e vedação com látex à base de um copolímero de acetato de vinil etileno, de 30 mm de altura de filamento, 32 mm de altura total de tapete, 2453 g/m² e 16800 mechas/m², fornecido em rolos. (material) | 1.030 | 24.03 | 24.75 |
| mt47cit202c | m² | Relva sintética, Compograss MD TXT 30/16.8 (12.0+8.0) Línea Blanca, cor branco, fornecido em rolos, para linhas de jogo. (material) | 0.200 | 1.48 | 0.30 |
| mt47cit260a | kg | Cola de poliuretano bicomponente. (material) | 0.180 | 4.40 | 0.79 |
| mt47cit250a | m | Banda de ligação de geotêxtil de polipropileno, de 300 mm de largura, para campos de padel ou de ténis, de relva sintética, fornecida em rolos. (material) | 0.400 | 1.08 | 0.43 |
| mt47cit004a | kg | Inerte silício, de granulometria compreendida entre 0,4 e 0,8 mm, fornecido em sacos. (material) | 16.000 | 0.15 | 2.40 |
| mq07cel010 | h | Empilhador elevador diesel de dupla tracção de 8 t. (equipamento) | 0.002 | 28.06 | 0.06 |
| mo041 | h | Oficial de 1ª construção de obra civil. (mão de obra) | 0.127 | 22.68 | 2.88 |
| mo087 | h | Ajudante de construção de obra civil. (mão de obra) | 0.127 | 22.13 | 2.81 |
| % | % | Custos directos complementares | 2 % | 34.42 | 0.69 |
|  |  | Custos directos |  |  | 35.11 |
