# Pavimento desportivo de relva sintética para campo de futebol, sistema "COMPOSAN INDUSTRIAL Y TECNOLOGÍA"

- Propriedade do ficheiro: CYPE INGENIEROS, S.A.
- Formato: FIEBDC-3/2002
- Moeda: EUR
- Custos indirectos: 3.00 %
- IVA: 23.00 %

## M Pavimentos urbanos

### MD Pavimentos desportivos

#### MDB De relva sintética

**MDB030** m² Pavimento desportivo de relva sintética para campo de futebol, sistema "COMPOSAN INDUSTRIAL Y TECNOLOGÍA".
Pavimento desportivo para campo de futebol, sistema "COMPOSAN INDUSTRIAL Y TECNOLOGÍA", formado por relva sintética, Compograss MD 40/8.2 (12.0), composto de mechas rectas monofilamento de 5/8" bicolor com forma de diamante, de fibra 100% polietileno resistente aos raios UV, 12000 decitex, 400 microns de espessura, 6 fios por mecha, tecidas sobre base de polipropileno reforçada com uma camada de feltro, com termo-fixação e vedação com látex, de 40 mm de altura de filamento, 42 mm de altura total de tapete, 2492 g/m² e 8190 mechas/m², com linhas de jogo de relva sintética, Compograss MD 40/8.2 Línea Blanca, cor branca, banda de ligação de geotêxtil de polipropileno, Jointing Tape, de 300 mm de largura e cola de poliuretano bicomponente, lastrado com 16 kg/m² de inerte silício, de granulometria compreendida entre 0,4 e 0,8 mm e 8 kg/m² de fragmentos de borracha, de entre 0,8 e 2,5 mm.
Critérios considerados na determinação do preço da unidade de obra: O preço não inclui a superfície base.
Inclui: Marcação das dimensões do campo. Colocação da relva sintética. Marcação e corte das linhas de jogo. Colocação da relva sintética para as linhas de jogo. Espalhar na superfície.
Critério de medição de projecto: Superfície medida em projecção horizontal, segundo documentação gráfica de Projecto.
Critério de medição de obra: Medir-se-á, em projecção horizontal, a superfície realmente executada segundo especificações de Projecto.

| Código | Un | Descrição | Rendimento | Preço | Importância |
|---|---|---|---|---|---|
| mt47cit280g | m² | Relva sintética, Compograss MD 40/8.2 (12.0) "COMPOSAN INDUSTRIAL Y TECNOLOGÍA", composto de mechas rectas monofilamento de 5/8" bicolor com forma de diamante, de fibra 100% polietileno resistente aos raios UV, 12000 decitex, 400 microns de espessura, 6 fios por mecha, tecidas sobre base de polipropileno reforçada com uma camada de feltro, com termo-fixação e vedação com látex, de 40 mm de altura de filamento, 42 mm de altura total de tapete, 2492 g/m² e 8190 mechas/m², fornecido em rolos. (material) | 1.000 | 17.79 | 17.79 |
| mt47cit285h | m² | Relva sintética, Compograss MD 40/8.2 Línea Blanca "COMPOSAN INDUSTRIAL Y TECNOLOGÍA", cor branca, fornecido em rolos, para linhas de jogo. (material) | 0.040 | 19.06 | 0.76 |
| mt47cit260d | kg | Cola de poliuretano bicomponente "COMPOSAN INDUSTRIAL Y TECNOLOGÍA". (material) | 0.120 | 4.54 | 0.54 |
| mt47cit250n | m | Banda de ligação de geotêxtil de polipropileno, Jointing Tape, de 300 mm de largura "COMPOSAN INDUSTRIAL Y TECNOLOGÍA", para campos de futebol de relva sintética, fornecida em rolos. (material) | 0.480 | 1.36 | 0.65 |
| mt47cit004c | kg | Inerte silício, de granulometria compreendida entre 0,4 e 0,8 mm "COMPOSAN INDUSTRIAL Y TECNOLOGÍA", fornecido em sacos. (material) | 16.000 | 0.15 | 2.40 |
| mt47cit270d | kg | Fragmentos de borracha, de entre 0,8 e 2,5 mm "COMPOSAN INDUSTRIAL Y TECNOLOGÍA". (material) | 8.000 | 0.46 | 3.68 |
| mq07cel010 | h | Empilhador elevador diesel de dupla tracção de 8 t. (equipamento) | 0.003 | 28.06 | 0.08 |
| mq11ext020 | h | Espalhadora fibriladora para relva sintética. (equipamento) | 0.004 | 52.93 | 0.21 |
| mo041 | h | Oficial de 1ª construção de obra civil. (mão de obra) | 0.061 | 22.68 | 1.38 |
| mo087 | h | Ajudante de construção de obra civil. (mão de obra) | 0.061 | 22.13 | 1.35 |
| % | % | Custos directos complementares | 2 % | 28.84 | 0.58 |
|  |  | Custos directos |  |  | 29.42 |
